# Contrapiso de mortero autonivelante de cemento

- Propiedad del archivo: CYPE INGENIEROS, S.A.
- Formato: FIEBDC-3/2002
- Ámbito geográfico: Uruguay
- Divisa: UYU
- Costes indirectos: 3.00 %
- Gastos generales: 13.00 %
- Beneficio industrial: 6.00 %
- IVA: 21.00 %

## R Revestimientos

### RS Pisos

#### RSB Contrapisos y grandes recrecidos

**RSB017** m² Contrapiso de mortero autonivelante de cemento.
Contrapiso interior, de 30 mm de espesor, de mortero autonivelante de cemento, con resistencia a compresión de 25 N/mm², resistencia a flexión de 5 N/mm², vertido con mezcladora-bombeadora, sobre lámina de aislamiento para formación de piso flotante; y posterior aplicación de agente filmógeno, (0,15 l/m²). Incluso banda de panel rígido de poliestireno expandido para la preparación de las juntas perimetrales de dilatación.
Criterio de valoración económica: El precio no incluye la lámina de aislamiento.
Incluye: Replanteo y marcado de niveles. Preparación de las juntas perimetrales de dilatación. Extendido del mortero mediante bombeo. Aplicación del agente filmógeno.
Criterio de cómputo de proyecto: Superficie medida según documentación gráfica de Proyecto.
Criterio de cómputo de obra: Se medirá la superficie realmente ejecutada según especificaciones de Proyecto, sin deducir la superficie ocupada por las columnas situados dentro de su perímetro.

| Código | Ud | Descripción | Rendimiento | Precio | Importe |
|---|---|---|---|---|---|
| mt16pea020a | m² | Panel rígido de poliestireno expandido, mecanizado lateral recto, de 10 mm de espesor, resistencia térmica 0,25 m²K/W, conductividad térmica 0,036 W/(mK), para junta de dilatación. (material) | 0.100 | 54.92 | 5.49 |
| mt09moc030b | kg | Mortero autonivelante de cemento, con resistencia a compresión de 25 N/mm², resistencia a flexión de 5 N/mm², compuesto por ligantes hidráulicos, resinas poliméricas, agregados silíceos, fibra de vidrio y aditivos orgánicos e inorgánicos, para espesores de 8 a 50 mm, usado en nivelación de pisos. (material) | 51.000 | 22.27 | 1135.77 |
| mt08cur020a | l | Agente filmógeno, para el curado de hormigones y morteros. (material) | 0.150 | 48.12 | 7.22 |
| mq06pym020 | h | Mezcladora-bombeadora para morteros autonivelantes. (maquinaria) | 0.093 | 344.48 | 32.04 |
| mo031 | h | Oficial mampostero albañil aplicador de mortero autonivelante. (mano de obra) | 0.040 | 377.17 | 15.09 |
| mo069 | h | Medio oficial mampostero albañil aplicador de mortero autonivelante. (mano de obra) | 0.030 | 261.88 | 7.86 |
| % | % | Herramientas | 2 % | 1203.47 | 24.07 |
|  |  | Costes directos |  |  | 1227.54 |
