# Junta en piso continuo interior decorativo de mosaico granítico "in situ", con perfil preformado

- Propiedad del archivo: CYPE INGENIEROS, S.A.
- Formato: FIEBDC-3/2002
- Ámbito geográfico: Uruguay
- Divisa: UYU
- Costes indirectos: 3.00 %
- Gastos generales: 13.00 %
- Beneficio industrial: 6.00 %
- IVA: 21.00 %

## R Revestimientos

### RS Pisos

#### RSC De mosaicos

**RSC110** m Junta en piso continuo interior decorativo de mosaico granítico "in situ", con perfil preformado.
Junta de mampostero de albañil de construcción, en piso continuo interior decorativo de mosaico granítico "in situ", con perfil en "L" de latón, de 8 mm de altura. Incluso pies de anclaje y elementos de fijación.
Incluye: Replanteo de la junta. Corte y colocación del perfil. Ejecución de las uniones entre perfiles. Resolución de encuentros. Fijación y ajuste de los perfiles.
Criterio de cómputo de proyecto: Longitud medida según documentación gráfica de Proyecto.
Criterio de cómputo de obra: Se medirá la longitud realmente ejecutada según especificaciones de Proyecto.

| Código | Ud | Descripción | Rendimiento | Precio | Importe |
|---|---|---|---|---|---|
| mt18wwe060a | m | Perfil en "L" de latón, de 8 mm de altura, para la formación de juntas de mampostero de albañil de construcción en piso continuo interior decorativo de mosaico granítico "in situ", de hasta 8 mm de espesor; con pies de anclaje y elementos de fijación. (material) | 1.050 | 459.69 | 482.67 |
| mo020 | h | Oficial mampostero de albañil de construcción. (mano de obra) | 0.066 | 377.17 | 24.89 |
| mo113 | h | Peón de albañil de construcción. (mano de obra) | 0.066 | 252.16 | 16.64 |
| % | % | Herramientas | 2 % | 524.20 | 10.48 |
|  |  | Costes directos |  |  | 534.68 |
