# Limpieza de piso cerámico

- Propiedad del archivo: CYPE INGENIEROS, S.A.
- Formato: FIEBDC-3/2002
- Ámbito geográfico: Uruguay
- Divisa: UYU
- Costes indirectos: 3.00 %
- Gastos generales: 13.00 %
- Beneficio industrial: 6.00 %
- IVA: 21.00 %

## R Revestimientos

### RS Pisos

#### RSK Preparación de la superficie

**RSK020** m² Limpieza de piso cerámico.
Limpieza de piso cerámico de baldosín catalán en mal estado de conservación, mediante el vertido sobre la superficie de una disolución acuosa de ácido acético dejándola secar, cepillado del piso y aclarado con agua abundante, repitiendo el tratamiento hasta eliminar el salitre de la superficie; y posterior aplicación de líquido decapante específico para baldosín catalán, a fin de quitar las manchas de suciedad, grasas y microorganismos. Incluso protección de los elementos del entorno que no son objeto de la limpieza, eliminación mecánica de incrustaciones, secado del agua sobrante, retirada y acopio de los restos generados; considerando un grado de complejidad medio.
Incluye: Protección de los elementos del entorno. Aplicación del producto de limpieza. Cepillado de la superficie. Aclarado. Aplicación del producto decapante. Limpieza. Retirada y acopio del agua y los restos generados.
Criterio de cómputo de proyecto: Superficie medida según documentación gráfica de Proyecto.
Criterio de cómputo de obra: Se medirá la superficie realmente ejecutada según especificaciones de Proyecto.

| Código | Ud | Descripción | Rendimiento | Precio | Importe |
|---|---|---|---|---|---|
| mt08lim070 | l | Ácido acético. (material) | 2.640 | 37.72 | 99.58 |
| mt08aaa010a | m³ | Agua. (material) | 0.013 | 46.00 | 0.60 |
| mt08lim080c | kg | Decapante específico para baldosín catalán. (material) | 0.132 | 282.47 | 37.29 |
| mo020 | h | Oficial mampostero de albañil de construcción. (mano de obra) | 0.382 | 363.15 | 138.72 |
| mo077 | h | Medio oficial mampostero de albañil de construcción. (mano de obra) | 0.191 | 252.15 | 48.16 |
| % | % | Herramientas | 2 % | 324.35 | 6.49 |
|  |  | Costes directos |  |  | 330.84 |
