# Perfil para remate lateral de tarima de madera para exterior

- Propiedad del archivo: CYPE INGENIEROS, S.A.
- Formato: FIEBDC-3/2002
- Ámbito geográfico: Uruguay
- Divisa: UYU
- Costes indirectos: 3.00 %
- Gastos generales: 13.00 %
- Beneficio industrial: 6.00 %
- IVA: 21.00 %

## R Revestimientos

### RS Pisos

#### RSM De madera

**RSM023** m Perfil para remate lateral de tarima de madera para exterior.
Perfil de madera maciza, de pino Suecia, de hasta 100 mm de altura y 24 mm de espesor, cepillado, para aplicación de un tratamiento protector y decorativo en obra, con accesorios de montaje, para remate lateral de tarima de madera para exterior.
Criterio de valoración económica: El precio no incluye la capa de acabado.
Incluye: Replanteo, marcado y corte de la parte sobrante del perfil de remate lateral. Fijación del perfil de remate lateral a los rastreles.
Criterio de cómputo de proyecto: Longitud medida según documentación gráfica de Proyecto. No se ha incrementado el metraje por roturas y recortes, ya que en la descomposición se ha considerado un 5% más de piezas.
Criterio de cómputo de obra: Se medirá la longitud realmente ejecutada según especificaciones de Proyecto.

| Código | Ud | Descripción | Rendimiento | Precio | Importe |
|---|---|---|---|---|---|
| mt18mta031a | m | Perfil de madera maciza, de pino Suecia, de hasta 100 mm de altura y 24 mm de espesor, cepillado, para aplicación de un tratamiento protector y decorativo en obra, con accesorios de montaje; para remate lateral de tarima de madera para exterior. (material) | 1.050 | 164.99 | 173.24 |
| mo025 | h | Oficial colocador de pisos de madera. (mano de obra) | 0.132 | 377.17 | 49.79 |
| mo063 | h | Medio oficial colocador de pisos de madera. (mano de obra) | 0.132 | 261.88 | 34.57 |
| % | % | Herramientas | 2 % | 257.60 | 5.15 |
|  |  | Costes directos |  |  | 262.75 |
