# Junta de mampostero de albañil de construcción en piso continuo de hormigón, con perfil preformado

- Propiedad del archivo: CYPE INGENIEROS, S.A.
- Formato: FIEBDC-3/2002
- Ámbito geográfico: Uruguay
- Divisa: UYU
- Costes indirectos: 3.00 %
- Gastos generales: 13.00 %
- Beneficio industrial: 6.00 %
- IVA: 21.00 %

## R Revestimientos

### RS Pisos

#### RSN Juntas en pisos continuos de hormigón

**RSN120** m Junta de mampostero de albañil de construcción en piso continuo de hormigón, con perfil preformado.
Junta de mampostero de albañil de construcción de hasta 200 mm de espesor, en piso continuo de hormigón, con perfil de acero galvanizado, de 140 mm de altura. Incluso pies de anclaje y elementos de fijación.
Incluye: Replanteo de la junta. Corte y colocación del perfil en el elemento a hormigonar. Ejecución de las uniones entre perfiles. Resolución de encuentros. Fijación y ajuste de los perfiles.
Criterio de cómputo de proyecto: Longitud medida según documentación gráfica de Proyecto.
Criterio de cómputo de obra: Se medirá la longitud realmente ejecutada según especificaciones de Proyecto.

| Código | Ud | Descripción | Rendimiento | Precio | Importe |
|---|---|---|---|---|---|
| mt18wwe010b | m | Perfil de acero galvanizado, de 140 mm de altura, para la formación de juntas en piso continuo de hormigón, de hasta 200 mm de espesor; con pies de anclaje y elementos de fijación. (material) | 1.050 | 660.67 | 693.70 |
| mo020 | h | Oficial mampostero de albañil de construcción. (mano de obra) | 0.066 | 363.15 | 23.97 |
| mo113 | h | Peón de albañil de construcción. (mano de obra) | 0.066 | 242.79 | 16.02 |
| % | % | Herramientas | 2 % | 733.69 | 14.67 |
|  |  | Costes directos |  |  | 748.36 |
