# Junta de mampostero de albañil de construcción en piso continuo de hormigón, con pasadores

- Propiedad del archivo: CYPE INGENIEROS, S.A.
- Formato: FIEBDC-3/2002
- Ámbito geográfico: Uruguay
- Divisa: UYU
- Costes indirectos: 3.00 %
- Gastos generales: 13.00 %
- Beneficio industrial: 6.00 %
- IVA: 21.00 %

## R Revestimientos

### RS Pisos

#### RSN Juntas en pisos continuos de hormigón

**RSN125** m Junta de mampostero de albañil de construcción en piso continuo de hormigón, con pasadores.
Junta de mampostero de albañil de construcción en piso continuo de hormigón, con sistema de transmisión de cargas, compuesto por un pasador deslizante de acero, de sección circular y una vaina de polipropileno reciclado, de 39 mm de diámetro y 254 mm de longitud, con base reutilizable de fijación al encofrado. Incluso elementos de fijación al encofrado.
Incluye: Replanteo y fijación de las bases al encofrado. Encaje de las vainas a las bases. Colocación de los pasadores dentro de las vainas, una vez hormigonada y desencofrada la junta.
Criterio de cómputo de proyecto: Longitud medida según documentación gráfica de Proyecto.
Criterio de cómputo de obra: Se medirá la longitud realmente ejecutada según especificaciones de Proyecto.

| Código | Ud | Descripción | Rendimiento | Precio | Importe |
|---|---|---|---|---|---|
| mt18wwe030B | Ud | Sistema de transmisión de cargas, compuesto por un pasador deslizante de acero, de sección circular y una vaina de polipropileno reciclado, de 39 mm de diámetro y 254 mm de longitud, con base reutilizable de fijación al encofrado, para su uso en juntas de mampostero de albañil de construcción y de contracción en pisos continuos de hormigón; con elementos de fijación al encofrado. (material) | 1.330 | 77.25 | 102.74 |
| mo020 | h | Oficial mampostero de albañil de construcción. (mano de obra) | 0.105 | 363.15 | 38.13 |
| mo113 | h | Peón de albañil de construcción. (mano de obra) | 0.105 | 242.79 | 25.49 |
| % | % | Herramientas | 2 % | 166.36 | 3.33 |
|  |  | Costes directos |  |  | 169.69 |
