# Encuentro de cielorraso continuo de placas de yeso con paramento vertical

- Propiedad del archivo: CYPE INGENIEROS, S.A.
- Formato: FIEBDC-3/2002
- Ámbito geográfico: Uruguay
- Divisa: UYU
- Costes indirectos: 3.00 %
- Gastos generales: 13.00 %
- Beneficio industrial: 6.00 %
- IVA: 21.00 %

## R Revestimientos

### RT Cielorrasos en interiores

#### RTA Continuos, de placas de yeso

**RTA022** m Encuentro de cielorraso continuo de placas de yeso con paramento vertical.
Formación de encuentro entre el cielorraso continuo de placas de yeso y el paramento vertical, mediante la formación de un foseado perimetral de yeso de 5 cm; dejando una separación mínima de 5 mm entre las placas y el paramento. Incluso pasta de yeso para la fijación de las piezas y el relleno de las juntas.
Incluye: Replanteo y trazado en el paramento. Presentación y corte de las piezas. Humectación de la base de fijación. Extendido de la pasta de agarre. Colocación y rejuntado de las piezas.
Criterio de cómputo de proyecto: Longitud medida según documentación gráfica de Proyecto.
Criterio de cómputo de obra: Se medirá la longitud realmente ejecutada según especificaciones de Proyecto.

| Código | Ud | Descripción | Rendimiento | Precio | Importe |
|---|---|---|---|---|---|
| mt09pes010 | m³ | Pasta de yeso. (material) | 0.001 | 5206.79 | 5.21 |
| mt12fre010ei | m | Fosa de yeso, de 5 cm, para solución perimetral de cielorraso. (material) | 1.100 | 78.73 | 86.60 |
| mo035 | h | Oficial colocador de cielorrasos continuos con moldura. (mano de obra) | 0.257 | 363.15 | 93.33 |
| mo117 | h | Peón colocador de cielorrasos continuos con moldura. (mano de obra) | 0.257 | 242.79 | 62.40 |
| % | % | Herramientas | 2 % | 247.54 | 4.95 |
|  |  | Costes directos |  |  | 252.49 |
