# Cielorraso registrable de paneles de lana de madera. Sistema "KNAUF"

- Propiedad del archivo: CYPE INGENIEROS, S.A.
- Formato: FIEBDC-3/2002
- Ámbito geográfico: Uruguay
- Divisa: UYU
- Costes indirectos: 3.00 %
- Gastos generales: 13.00 %
- Beneficio industrial: 6.00 %
- IVA: 21.00 %

## R Revestimientos

### RT Cielorrasos en interiores

#### RTT Registrables, de madera

**RTT016** m² Cielorraso registrable de paneles de lana de madera. Sistema "KNAUF".
Cielorraso registrable suspendido, situado a una altura menor de 4 m. Sistema Fibralith "KNAUF", constituido por: ESTRUCTURA: perfilería vista, de acero galvanizado, color blanco, con suela de 24 mm de ancho, comprendiendo perfiles primarios y secundarios; PANELES: paneles ligeros de lana de madera, gama Organic, modelo Organic A "KNAUF", de 600x600 mm y 15 mm de espesor, acabado Pure, resistencia térmica 0,188 m²K/W, conductividad térmica 0,08 W/(mK). Incluso perfiles angulares, fijaciones para el anclaje de los perfiles, tornillería para la fijación de los paneles y accesorios de montaje.
Incluye: Trazado en los muros del nivel del cielorraso. Nivelación y fijación de los perfiles perimetrales. Replanteo de los perfiles primarios de la trama. Señalización de los puntos de anclaje a la losa o elemento soporte. Nivelación y suspensión de los perfiles primarios y secundarios de la trama. Corte de los paneles. Colocación de los paneles. Resolución de encuentros y puntos singulares.
Criterio de cómputo de proyecto: Superficie medida entre paramentos, según documentación gráfica de Proyecto, sin descontar huecos para instalaciones.
Criterio de cómputo de obra: Se medirá la superficie realmente ejecutada según especificaciones de Proyecto, sin descontar huecos para instalaciones.

| Código | Ud | Descripción | Rendimiento | Precio | Importe |
|---|---|---|---|---|---|
| mt16vkk010a | m² | Panel ligero de lana de madera, gama Organic, modelo Organic A "KNAUF", de 600x600 mm y 15 mm de espesor, acabado Pure, formado por virutas de madera de 1,0 mm de diámetro aglomeradas con cemento, resistencia térmica 0,188 m²K/W, conductividad térmica 0,08 W/(mK), densidad 533,3 kg/m³, factor de resistencia a la difusión del vapor de agua 0,4 y Euroclase B-s1, d0 de reacción al fuego, para aislamiento térmico y acústico y protección frente a incendios, en edificación. (material) | 1.020 | 1281.69 | 1307.32 |
| mt12pfk060ca | m | Perfil primario EASY T - 24/38/3700 mm "KNAUF", color blanco, de acero galvanizado. (material) | 0.900 | 68.11 | 61.30 |
| mt12pfk060ja | m | Perfil secundario EASY TG - 24/32/600 mm "KNAUF", color blanco, de acero galvanizado. (material) | 1.750 | 68.11 | 119.19 |
| mt12pfk060ka | m | Perfil secundario EASY TG - 24/32/1200 mm "KNAUF", color blanco, de acero galvanizado. (material) | 0.900 | 68.11 | 61.30 |
| mt12pfk050f | m | Perfil angular EASY L - 25/25/3050 mm "KNAUF", color blanco, de acero galvanizado. (material) | 0.800 | 62.87 | 50.30 |
| mt12pek050a | Ud | Cuelgue Nonius "KNAUF", para cielorrasos suspendidos. (material) | 0.750 | 13.45 | 10.09 |
| mt12pek050b | Ud | Seguro Nonius "KNAUF", para cielorrasos suspendidos. (material) | 0.750 | 1.55 | 1.16 |
| mt12pek050c | Ud | Parte superior Nonius "KNAUF", 530/630, para cielorrasos suspendidos. (material) | 0.750 | 20.71 | 15.53 |
| mt12pek030 | Ud | Varilla de cuelgue "KNAUF" de 100 cm. (material) | 0.750 | 13.45 | 10.09 |
| mt12psg220 | Ud | Fijación compuesta por tarugo y tornillo 5x27. (material) | 0.750 | 2.25 | 1.69 |
| mo015 | h | Oficial colocador de cielorraso. (mano de obra) | 0.231 | 373.16 | 86.20 |
| mo082 | h | Medio oficial colocador de cielorraso. (mano de obra) | 0.231 | 252.15 | 58.25 |
| % | % | Herramientas | 2 % | 1782.42 | 35.65 |
|  |  | Costes directos |  |  | 1818.07 |
