# Registro de bañera

- Propiedad del archivo: CYPE INGENIEROS, S.A.
- Formato: FIEBDC-3/2002
- Ámbito geográfico: Uruguay
- Divisa: UYU
- Costes indirectos: 3.00 %
- Gastos generales: 13.00 %
- Beneficio industrial: 6.00 %
- IVA: 21.00 %

## S Señalización y equipamiento

### SA Artefactos sanitarios

#### SAB Bañeras

**SAB100** Ud Registro de bañera.
Registro de bañera, de 210x260 mm, formado por marco y tapa, sobre el tabique de apoyo de la bañera.
Criterio de valoración económica: El precio no incluye el revestimiento.
Incluye: Replanteo. Fijación del marco. Colocación del registro.
Criterio de cómputo de proyecto: Número de unidades previstas, según documentación gráfica de Proyecto.
Criterio de cómputo de obra: Se medirá el número de unidades realmente colocadas según especificaciones de Proyecto.

| Código | Ud | Descripción | Rendimiento | Precio | Importe |
|---|---|---|---|---|---|
| mt30rbj020a | Ud | Registro de bañera, de 210x260 mm, formado por marco y tapa. (material) | 1.000 | 2408.90 | 2408.90 |
| mo020 | h | Oficial mampostero de albañil de construcción. (mano de obra) | 0.628 | 377.17 | 236.86 |
| % | % | Herramientas | 2 % | 2645.76 | 52.92 |
|  |  | Costes directos |  |  | 2698.68 |
