# Conjunto de artefactos sanitarios

- Propiedad del archivo: CYPE INGENIEROS, S.A.
- Formato: FIEBDC-3/2002
- Ámbito geográfico: Uruguay
- Divisa: UYU
- Costes indirectos: 3.00 %
- Gastos generales: 13.00 %
- Beneficio industrial: 6.00 %
- IVA: 21.00 %

## S Señalización y equipamiento

### SA Artefactos sanitarios

#### SAC Conjuntos

**SAC005** Ud Conjunto de artefactos sanitarios.
Conjunto de artefactos sanitarios en baño formado por: lavatorio de porcelana sanitaria, con pedestal, gama básica, color blanco, de 520x410 mm; inodoro de porcelana sanitaria, con tanque bajo, gama básica, color blanco, con asiento y tapa lacados, mecanismo de descarga de 3/6 litros, con juego de fijación y codo de evacuación; bidé de porcelana sanitaria, gama básica, color blanco, sin tapa. Incluso desagües, llaves de regulación, enlaces de alimentación flexibles y sellado con silicona.
Incluye: Replanteo. Colocación y fijación de los aparatos. Montaje del desagüe. Conexión a la red de evacuación. Montaje de la grifería. Conexión a las redes de agua fría y caliente. Comprobación de su correcto funcionamiento. Sellado de juntas.
Criterio de cómputo de proyecto: Número de unidades previstas, según documentación gráfica de Proyecto.
Criterio de cómputo de obra: Se medirá el número de unidades realmente colocadas según especificaciones de Proyecto.

| Código | Ud | Descripción | Rendimiento | Precio | Importe |
|---|---|---|---|---|---|
| mt30lps010aa | Ud | Lavatorio de porcelana sanitaria, con pedestal, gama básica, color blanco, de 520x410 mm, con juego de fijación. (material) | 1.000 | 6075.51 | 6075.51 |
| mt30ips010a | Ud | Inodoro de porcelana sanitaria, con tanque bajo, gama básica, color blanco, con asiento y tapa lacados, mecanismo de descarga de 3/6 litros, con juego de fijación y codo de evacuación. (material) | 1.000 | 13186.34 | 13186.34 |
| mt30bps010a | Ud | Bidé de porcelana sanitaria, gama básica, color blanco, sin tapa, con juego de fijación. (material) | 1.000 | 3507.93 | 3507.93 |
| mt36www005b | Ud | Acoplamiento a pared acodado con plafón, de PVC, serie B, color blanco, para evacuación de aguas residuales (a baja y alta temperatura) en el interior de los edificios, enlace mixto de 1 1/4"x40 mm de diámetro, con válvula de desagüe. (material) | 2.000 | 383.90 | 767.80 |
| mt38tew010a | Ud | Latiguillo flexible de 20 cm y 1/2" de diámetro. (material) | 1.000 | 465.43 | 465.43 |
| mt30www005 | Ud | Cartucho de 300 ml de silicona ácida monocomponente, fungicida, para sellado de juntas en ambientes húmedos. (material) | 0.036 | 436.34 | 15.71 |
| op00tal010 |  | Taladro. | 1.000 | 0.00 | 0.00 |
| op00ato010 |  | Atornillador. | 1.000 | 0.00 | 0.00 |
| mo008 | h | Oficial plomero. (mano de obra) | 2.712 | 373.16 | 1012.01 |
| mo107 | h | Medio oficial plomero. (mano de obra) | 1.808 | 251.66 | 455.00 |
| % | % | Herramientas | 2 % | 25485.73 | 509.71 |
|  |  | Costes directos |  |  | 25995.44 |
