# Plato de ducha de porcelana sanitaria

- Propiedad del archivo: CYPE INGENIEROS, S.A.
- Formato: FIEBDC-3/2002
- Ámbito geográfico: Uruguay
- Divisa: UYU
- Costes indirectos: 3.00 %
- Gastos generales: 13.00 %
- Beneficio industrial: 6.00 %
- IVA: 21.00 %

## S Señalización y equipamiento

### SA Artefactos sanitarios

#### SAD Duchas

**SAD015** Ud Plato de ducha de porcelana sanitaria.
Plato de ducha de porcelana sanitaria, gama alta, color, 75x75x8 cm. Incluso silicona para sellado de juntas.
Criterio de valoración económica: El precio no incluye la grifería.
Incluye: Replanteo. Colocación y fijación del aparato. Montaje del desagüe. Conexión a la red de evacuación. Comprobación de su correcto funcionamiento. Sellado de juntas.
Criterio de cómputo de proyecto: Número de unidades previstas, según documentación gráfica de Proyecto.
Criterio de cómputo de obra: Se medirá el número de unidades realmente colocadas según especificaciones de Proyecto.

| Código | Ud | Descripción | Rendimiento | Precio | Importe |
|---|---|---|---|---|---|
| mt30pps030z | Ud | Plato de ducha angular de porcelana sanitaria, gama alta, color, de 75x75x8 cm. (material) | 1.000 | 9243.87 | 9243.87 |
| mt30dpd010c | Ud | Desagüe para plato de ducha con orificio de 90 mm. (material) | 1.000 | 3963.11 | 3963.11 |
| mt30www005 | Ud | Cartucho de 300 ml de silicona ácida monocomponente, fungicida, para sellado de juntas en ambientes húmedos. (material) | 0.036 | 436.34 | 15.71 |
| mo008 | h | Oficial plomero. (mano de obra) | 1.381 | 373.16 | 515.33 |
| % | % | Herramientas | 2 % | 13738.02 | 274.76 |
|  |  | Costes directos |  |  | 14012.78 |
