# Lavatorio sobre mesada, de arcilla refractaria

- Propiedad del archivo: CYPE INGENIEROS, S.A.
- Formato: FIEBDC-3/2002
- Ámbito geográfico: Uruguay
- Divisa: UYU
- Costes indirectos: 3.00 %
- Gastos generales: 13.00 %
- Beneficio industrial: 6.00 %
- IVA: 21.00 %

## S Señalización y equipamiento

### SA Artefactos sanitarios

#### SAL Lavatorios

**SAL003** Ud Lavatorio sobre mesada, de arcilla refractaria.
Lavatorio ovalado sobre mesada, de arcilla refractaria, acabado termoesmaltado, color blanco, de 550x400x158 mm, con válvula de desagüe de latón cromado, con sifón botella compacto para el ahorro de espacio en muebles de baño, de polipropileno color blanco. Incluso juego de fijación y silicona para sellado de juntas.
Criterio de valoración económica: El precio no incluye la mesada ni la grifería.
Incluye: Replanteo. Colocación y fijación del aparato. Montaje del desagüe. Conexión a la red de evacuación. Comprobación de su correcto funcionamiento. Sellado de juntas.
Criterio de cómputo de proyecto: Número de unidades previstas, según documentación gráfica de Proyecto.
Criterio de cómputo de obra: Se medirá el número de unidades realmente colocadas según especificaciones de Proyecto.

| Código | Ud | Descripción | Rendimiento | Precio | Importe |
|---|---|---|---|---|---|
| mt30svg012a | Ud | Lavatorio ovalado sobre mesada, de arcilla refractaria, acabado termoesmaltado, color blanco, de 550x400x158 mm, con elementos de fijación y plantilla de montaje. (material) | 1.000 | 11523.79 | 11523.79 |
| mt30asg030a | Ud | Válvula de desagüe de latón cromado, de 50 mm de longitud. (material) | 1.000 | 3950.37 | 3950.37 |
| mt30asg060f | Ud | Sifón botella compacto para el ahorro de espacio en muebles de baño, de polipropileno color blanco, con salida de 40 mm de diámetro exterior, para lavatorio, con juntas y codo con tuerca de unión. (material) | 1.000 | 2720.11 | 2720.11 |
| mt30www005 | Ud | Cartucho de 300 ml de silicona ácida monocomponente, fungicida, para sellado de juntas en ambientes húmedos. (material) | 0.012 | 436.34 | 5.24 |
| mo008 | h | Oficial plomero. (mano de obra) | 1.381 | 373.16 | 515.33 |
| % | % | Herramientas | 2 % | 18714.84 | 374.30 |
|  |  | Costes directos |  |  | 19089.14 |
