# Lavatorio sobre mesada, de arcilla refractaria

- Propiedad del archivo: CYPE INGENIEROS, S.A.
- Formato: FIEBDC-3/2002
- Ámbito geográfico: Uruguay
- Divisa: UYU
- Costes indirectos: 3.00 %
- Gastos generales: 13.00 %
- Beneficio industrial: 6.00 %
- IVA: 21.00 %

## S Señalización y equipamiento

### SA Artefactos sanitarios

#### SAL Lavatorios

**SAL003** Ud Lavatorio sobre mesada, de arcilla refractaria.
Lavatorio elíptico sobre mesada, de arcilla refractaria, acabado termoesmaltado, color blanco, de 500x400x158 mm, con un orificio para la grifería, con válvula de desagüe de latón cromado, con sifón botella de ABS, acabado brillante imitación cromo. Incluso juego de fijación y silicona para sellado de juntas.
Criterio de valoración económica: El precio no incluye la mesada ni la grifería.
Incluye: Replanteo. Colocación y fijación del aparato. Montaje del desagüe. Conexión a la red de evacuación. Comprobación de su correcto funcionamiento. Sellado de juntas.
Criterio de cómputo de proyecto: Número de unidades previstas, según documentación gráfica de Proyecto.
Criterio de cómputo de obra: Se medirá el número de unidades realmente colocadas según especificaciones de Proyecto.

| Código | Ud | Descripción | Rendimiento | Precio | Importe |
|---|---|---|---|---|---|
| mt30svg015ab | Ud | Lavatorio elíptico sobre mesada, de arcilla refractaria, acabado termoesmaltado, color blanco, de 500x400x158 mm, con un orificio para la grifería, con elementos de fijación y plantilla de montaje. (material) | 1.000 | 11523.79 | 11523.79 |
| mt30asg030a | Ud | Válvula de desagüe de latón cromado, de 50 mm de longitud. (material) | 1.000 | 3950.37 | 3950.37 |
| mt30asg070aa | Ud | Sifón botella de ABS, acabado brillante imitación cromo, con salida de 32 mm de diámetro exterior, para lavatorio, con embellecedor. (material) | 1.000 | 2748.33 | 2748.33 |
| mt30www005 | Ud | Cartucho de 300 ml de silicona ácida monocomponente, fungicida, para sellado de juntas en ambientes húmedos. (material) | 0.012 | 436.34 | 5.24 |
| mo008 | h | Oficial plomero. (mano de obra) | 1.381 | 373.16 | 515.33 |
| % | % | Herramientas | 2 % | 18743.06 | 374.86 |
|  |  | Costes directos |  |  | 19117.92 |
