# Horno eléctrico

- Propiedad del archivo: CYPE INGENIEROS, S.A.
- Formato: FIEBDC-3/2002
- Ámbito geográfico: Uruguay
- Divisa: UYU
- Costes indirectos: 3.00 %
- Gastos generales: 13.00 %
- Beneficio industrial: 6.00 %
- IVA: 21.00 %

## S Señalización y equipamiento

### SC Cocinas/galerías

#### SCE Electrodomésticos

**SCE040** Ud Horno eléctrico.
Horno eléctrico integrable, de 594 mm de ancho, 590 mm de altura y 560 mm de profundidad, acabado cromado mate, con capacidad para 57 l, índice de eficiencia energética EEI entre 82 y 107.
Incluye: Replanteo. Colocación del aparato. Conexión a la red eléctrica. Comprobación de su correcto funcionamiento.
Criterio de cómputo de proyecto: Número de unidades previstas, según documentación gráfica de Proyecto.
Criterio de cómputo de obra: Se medirá el número de unidades realmente colocadas según especificaciones de Proyecto.

| Código | Ud | Descripción | Rendimiento | Precio | Importe |
|---|---|---|---|---|---|
| mt32hok010da | Ud | Horno eléctrico integrable, de 594 mm de ancho, 590 mm de altura y 560 mm de profundidad, acabado cromado mate, con capacidad para 57 l, índice de eficiencia energética EEI entre 82 y 107. (material) | 1.000 | 13304.64 | 13304.64 |
| mo003 | h | Oficial electricista. (mano de obra) | 0.614 | 387.56 | 237.96 |
| % | % | Herramientas | 2 % | 13542.60 | 270.85 |
|  |  | Costes directos |  |  | 13813.45 |
