# Mobiliario completo en cocina con frente de madera

- Propiedad del archivo: CYPE INGENIEROS, S.A.
- Formato: FIEBDC-3/2002
- Ámbito geográfico: Uruguay
- Divisa: UYU
- Costes indirectos: 3.00 %
- Gastos generales: 13.00 %
- Beneficio industrial: 6.00 %
- IVA: 21.00 %

## S Señalización y equipamiento

### SC Cocinas/galerías

#### SCM Muebles

**SCM026** Ud Mobiliario completo en cocina con frente de madera.
Mobiliario completo en cocina compuesto por 3,5 m de muebles bajos con zócalo inferior y 3,5 m de muebles altos, realizado con frentes de cocina constituidos por tablero alistonado de madera de pino, para uso no estructural, en ambiente húmedo, para uso en ambiente húmedo, de 19 mm de espesor, con los cantos vistos, acabados con barniz de poliuretano; montados sobre los cuerpos de los muebles constituidos por núcleo de tablero de partículas de interior, para uso en ambiente seco, de 16 mm de espesor, chapa trasera de 6 mm de espesor, con recubrimiento melamínico acabado brillo con papel decorativo de color beige, impregnado con resina melamínica y cantos termoplásticos de ABS. Incluso montaje de cajones y estantes del mismo material que el cuerpo, bisagras, patas regulables para muebles bajos guías de cajones y otros herrajes de calidad básica, instalados en los cuerpos de los muebles y tiradores, pomos, sistemas de apertura automática, y otros herrajes de la serie básica, fijados en los frentes de cocina.
Criterio de valoración económica: El precio no incluye la mesada, los electrodomésticos ni la pileta de cocina.
Incluye: Replanteo de la posición y de los puntos de sujeción. Colocación, fijación y nivelación de los cuerpos de los muebles. Colocación y fijación de bisagras y estantes. Colocación de frentes y cajones. Colocación de los tiradores en frentes y cajones. Colocación del zócalo. Limpieza y retirada de restos a contenedor.
Criterio de cómputo de proyecto: Número de unidades previstas, según documentación gráfica de Proyecto. No se han duplicado esquinas en el metraje de la longitud de los frentes de muebles altos y bajos.
Criterio de cómputo de obra: Se medirá el número de unidades realmente ejecutadas según especificaciones de Proyecto.

| Código | Ud | Descripción | Rendimiento | Precio | Importe |
|---|---|---|---|---|---|
| mt32cue010aga | m | Cuerpo para muebles bajos de cocina de 58 cm de fondo y 70 cm de altura, con núcleo de tablero de partículas de interior, para uso en ambiente seco, de 16 mm de espesor, chapa trasera de 6 mm de espesor, con recubrimiento melamínico acabado brillo con papel decorativo de color beige, impregnado con resina melamínica y cantos termoplásticos de ABS. Incluso cajones y estantes del mismo material que el cuerpo, bisagras, patas regulables para muebles bajos guías de cajones y otros herrajes de calidad básica. (material) | 3.500 | 2884.93 | 10097.26 |
| mt32cue020ama | m | Cuerpo para muebles altos de cocina de 33 cm de fondo y 70 cm de altura, con núcleo de tablero de partículas de interior, para uso en ambiente seco, de 16 mm de espesor, chapa trasera de 6 mm de espesor, con recubrimiento melamínico acabado brillo con papel decorativo de color beige, impregnado con resina melamínica y cantos termoplásticos de ABS. Incluso estantes del mismo material que el cuerpo, bisagras, herrajes de cuelgue y otros herrajes de calidad básica. (material) | 3.500 | 2921.23 | 10224.31 |
| mt32mum120a | m | Frente de madera maciza para muebles bajos de cocina de 70 cm de altura, constituido por tablero alistonado de madera de pino, para uso no estructural, en ambiente húmedo, para uso en ambiente húmedo, de 19 mm de espesor, con los cantos vistos, acabado con barniz de poliuretano. Incluso tiradores, pomos, sistemas de apertura automática, y otros herrajes de la serie básica. (material) | 3.500 | 15446.03 | 54061.11 |
| mt32mum110a | m | Frente de madera maciza para muebles altos de cocina de 70 cm de altura, constituido por tablero alistonado de madera de pino, para uso no estructural, en ambiente húmedo, para uso en ambiente húmedo, de 19 mm de espesor, con los cantos vistos, acabado con barniz de poliuretano. Incluso parte proporcional de tiradores, pomos, sistemas de apertura automática, y otros herrajes de la serie básica. (material) | 3.500 | 15446.03 | 54061.11 |
| mt32mum121a | m | Zócalo de madera maciza para muebles bajos de cocina, constituido por tablero alistonado de madera de pino, para uso no estructural, en ambiente húmedo, para uso en ambiente húmedo, de 19 mm de espesor, con los cantos vistos, acabado con barniz de poliuretano. Incluso remates. (material) | 3.500 | 4324.89 | 15137.12 |
| op00ato010 |  | Atornillador. | 1.000 | 0.00 | 0.00 |
| op00tro010 |  | Tronzador. | 1.000 | 0.00 | 0.00 |
| op00fre010 |  | Fresadora. | 1.000 | 0.00 | 0.00 |
| op00sie010 |  | Sierra de calar. | 1.000 | 0.00 | 0.00 |
| op00cla010 |  | Clavadora neumática. | 1.000 | 0.00 | 0.00 |
| op00cep010 |  | Garlopa. | 1.000 | 0.00 | 0.00 |
| mo017 | h | Oficial carpintero. (mano de obra) | 7.604 | 382.62 | 2909.44 |
| mo058 | h | Medio oficial carpintero. (mano de obra) | 7.604 | 263.50 | 2003.65 |
| % | % | Herramientas | 2 % | 148494.00 | 2969.88 |
|  |  | Costes directos |  |  | 151463.88 |
