# Protector de esquinas, de espuma de poliuretano de alta densidad, para exterior

- Propiedad del archivo: CYPE INGENIEROS, S.A.
- Formato: FIEBDC-3/2002
- Ámbito geográfico: Uruguay
- Divisa: UYU
- Costes indirectos: 3.00 %
- Gastos generales: 13.00 %
- Beneficio industrial: 6.00 %
- IVA: 21.00 %

## S Señalización y equipamiento

### SD Protecciones

#### SDC Protectores de esquinas

**SDC030** Ud Protector de esquinas, de espuma de poliuretano de alta densidad, para exterior.
Protector de esquinas a 90°, de espuma de poliuretano de alta densidad, para exterior, con alas de 90x90 mm, 10 mm de espesor y 1200 mm de longitud, con recubrimiento de PVC, color a elegir, y alas reforzadas en sus extremos. Colocación en obra: con tarugos y tornillos.
Incluye: Limpieza y preparación de la superficie. Replanteo. Colocación de la protección.
Criterio de cómputo de proyecto: Número de unidades previstas, según documentación gráfica de Proyecto.
Criterio de cómputo de obra: Se medirá el número de unidades realmente colocadas según especificaciones de Proyecto.

| Código | Ud | Descripción | Rendimiento | Precio | Importe |
|---|---|---|---|---|---|
| mt53pdi036a | Ud | Protector de esquinas a 90°, de espuma de poliuretano de alta densidad, para exterior, con alas de 90x90 mm, 10 mm de espesor y 1200 mm de longitud, con recubrimiento de PVC, color a elegir, repelente del agua y alas reforzadas en sus extremos, con taladros para atornillar a la superficie soporte. (material) | 1.000 | 1143.28 | 1143.28 |
| mt26aaa240da | Ud | Tarugo de nylon con tornillo de cabeza avellanada, de acero inoxidable AISI 304, de 6 mm de diámetro y 35 mm de longitud. (material) | 3.000 | 7.90 | 23.70 |
| op00ato010 |  | Atornillador. | 1.000 | 0.00 | 0.00 |
| mo011 | h | Oficial montador. (mano de obra) | 0.059 | 373.16 | 22.02 |
| mo080 | h | Medio oficial montador. (mano de obra) | 0.059 | 252.15 | 14.88 |
| % | % | Herramientas | 2 % | 1203.88 | 24.08 |
|  |  | Costes directos |  |  | 1227.96 |
