# Embellecedor flexible de PVC, para remate de lámina de espuma de poliuretano de alta densidad

- Propiedad del archivo: CYPE INGENIEROS, S.A.
- Formato: FIEBDC-3/2002
- Ámbito geográfico: Uruguay
- Divisa: UYU
- Costes indirectos: 3.00 %
- Gastos generales: 13.00 %
- Beneficio industrial: 6.00 %
- IVA: 21.00 %

## S Señalización y equipamiento

### SD Protecciones

#### SDR Láminas y paneles protectores para revestimientos murales

**SDR100** m Embellecedor flexible de PVC, para remate de lámina de espuma de poliuretano de alta densidad.
Embellecedor flexible de PVC, de 1 cm de diámetro, color blanco, para remate de lámina de espuma de poliuretano de alta densidad, suministrado en rollos de 1000 cm de longitud. Colocación en obra: con cola.
Incluye: Preparación y limpieza del paramento vertical. Replanteo. Aplicación del adhesivo. Colocación del elemento.
Criterio de cómputo de proyecto: Longitud medida a ejes, según documentación gráfica de Proyecto.
Criterio de cómputo de obra: Se medirá, a ejes, la longitud realmente ejecutada según especificaciones de Proyecto.

| Código | Ud | Descripción | Rendimiento | Precio | Importe |
|---|---|---|---|---|---|
| mt53pdi090a | m | Embellecedor flexible de PVC, de 1 cm de diámetro, color blanco, para remate de lámina de espuma de poliuretano de alta densidad, suministrado en rollos de 1000 cm de longitud. (material) | 1.000 | 174.80 | 174.80 |
| mt29cam030 | Ud | Aerosol de 400 ml de cola, transparente, para uso interior y exterior. (material) | 0.100 | 279.08 | 27.91 |
| mo080 | h | Medio oficial montador. (mano de obra) | 0.059 | 252.15 | 14.88 |
| % | % | Herramientas | 2 % | 217.59 | 4.35 |
|  |  | Costes directos |  |  | 221.94 |
