# Caño de bañera

- Propiedad del archivo: CYPE INGENIEROS, S.A.
- Formato: FIEBDC-3/2002
- Ámbito geográfico: Uruguay
- Divisa: UYU
- Costes indirectos: 3.00 %
- Gastos generales: 13.00 %
- Beneficio industrial: 6.00 %
- IVA: 21.00 %

## S Señalización y equipamiento

### SG Griferías

#### SGB Para bañeras

**SGB082** Ud Caño de bañera.
Caño de bañera mural, de 1/2", acabado cromado, de 221 mm de longitud, con rosetón metálico y aireador tipo Mousseur.
Incluye: Colocación. Comprobación de su correcto funcionamiento.
Criterio de cómputo de proyecto: Número de unidades previstas, según documentación gráfica de Proyecto.
Criterio de cómputo de obra: Se medirá el número de unidades realmente colocadas según especificaciones de Proyecto.

| Código | Ud | Descripción | Rendimiento | Precio | Importe |
|---|---|---|---|---|---|
| mt31gro915a | Ud | Caño de bañera mural, de 1/2", acabado cromado, de 221 mm de longitud, con rosetón metálico y aireador tipo Mousseur. (material) | 1.000 | 9252.22 | 9252.22 |
| mo008 | h | Oficial plomero. (mano de obra) | 0.126 | 404.60 | 50.98 |
| % | % | Herramientas | 2 % | 9303.20 | 186.06 |
|  |  | Costes directos |  |  | 9489.26 |
