# Grifería monomando para pileta de cocina

- Propiedad del archivo: CYPE INGENIEROS, S.A.
- Formato: FIEBDC-3/2002
- Ámbito geográfico: Uruguay
- Divisa: UYU
- Costes indirectos: 3.00 %
- Gastos generales: 13.00 %
- Beneficio industrial: 6.00 %
- IVA: 21.00 %

## S Señalización y equipamiento

### SG Griferías

#### SGF Para piletas de cocina

**SGF020** Ud Grifería monomando para pileta de cocina.
Grifería monomando formada por grifo mezclador monomando de repisa para pileta de cocina, gama media, de latón, acabado cromado, con cartucho cerámico, caño alto giratorio y aireador. Incluso elementos de conexión, enlaces de alimentación flexibles de 3/8" de diámetro y 350 mm de longitud, válvula de retención y dos llaves de paso.
Incluye: Replanteo. Colocación. Conexionado. Comprobación de su correcto funcionamiento.
Criterio de cómputo de proyecto: Número de unidades previstas, según documentación gráfica de Proyecto.
Criterio de cómputo de obra: Se medirá el número de unidades realmente colocadas según especificaciones de Proyecto.

| Código | Ud | Descripción | Rendimiento | Precio | Importe |
|---|---|---|---|---|---|
| mt31gma030e | Ud | Grifo mezclador monomando de repisa para pileta de cocina, gama media, de latón, acabado cromado, con cartucho cerámico, caño alto giratorio y aireador, incluso elementos de conexión, enlaces de alimentación flexibles de 3/8" de diámetro y 350 mm de longitud, válvula de retención y dos llaves de paso. (material) | 1.000 | 7979.75 | 7979.75 |
| mt37www010 | Ud | Material auxiliar para instalaciones de plomería. (material) | 1.000 | 49.08 | 49.08 |
| mo008 | h | Oficial plomero. (mano de obra) | 0.628 | 373.16 | 234.34 |
| % | % | Herramientas | 2 % | 8263.17 | 165.26 |
|  |  | Costes directos |  |  | 8428.43 |
