# Dispensador de papel higiénico

- Propiedad del archivo: CYPE INGENIEROS, S.A.
- Formato: FIEBDC-3/2002
- Ámbito geográfico: Uruguay
- Divisa: UYU
- Costes indirectos: 3.00 %
- Gastos generales: 13.00 %
- Beneficio industrial: 6.00 %
- IVA: 21.00 %

## S Señalización y equipamiento

### SM Baños

#### SME Dispensadores de papel

**SME010** Ud Dispensador de papel higiénico.
Portarrollos de papel higiénico, doméstico, de 125x130x125 mm, con disposición mural, carcasa de acero inoxidable AISI 304 con acabado cromado.
Incluye: Replanteo. Colocación y fijación.
Criterio de cómputo de proyecto: Número de unidades previstas, según documentación gráfica de Proyecto.
Criterio de cómputo de obra: Se medirá el número de unidades realmente colocadas según especificaciones de Proyecto.

| Código | Ud | Descripción | Rendimiento | Precio | Importe |
|---|---|---|---|---|---|
| mt31abp053a | Ud | Portarrollos de papel higiénico, doméstico, de 125x130x125 mm, con disposición mural, carcasa de acero inoxidable AISI 304 con acabado cromado. (material) | 1.000 | 2674.96 | 2674.96 |
| op00ato010 |  | Atornillador. | 1.000 | 0.00 | 0.00 |
| op00tal010 |  | Taladro. | 1.000 | 0.00 | 0.00 |
| mo107 | h | Medio oficial plomero. (mano de obra) | 0.188 | 251.66 | 47.31 |
| % | % | Herramientas | 2 % | 2722.27 | 54.45 |
|  |  | Costes directos |  |  | 2776.72 |
