# Caja fuerte

- Propiedad del archivo: CYPE INGENIEROS, S.A.
- Formato: FIEBDC-3/2002
- Ámbito geográfico: Uruguay
- Divisa: UYU
- Costes indirectos: 3.00 %
- Gastos generales: 13.00 %
- Beneficio industrial: 6.00 %
- IVA: 21.00 %

## S Señalización y equipamiento

### SS Seguridad

#### SSC Cajas fuertes

**SSC010** Ud Caja fuerte.
Suministro e instalación superficial de caja fuerte doméstica, con cerradura con llave de gorjas, color gris, de 252x342x250 mm de dimensiones exteriores, 240x338x210 mm de dimensiones interiores, 6,0 mm de espesor de la puerta y 2,0 mm de espesor de las paredes.
Incluye: Replanteo. Colocación de la caja fuerte.
Criterio de cómputo de proyecto: Número de unidades previstas, según documentación gráfica de Proyecto.
Criterio de cómputo de obra: Se medirá el número de unidades realmente colocadas según especificaciones de Proyecto.

| Código | Ud | Descripción | Rendimiento | Precio | Importe |
|---|---|---|---|---|---|
| mt41btv600aaae | Ud | Caja fuerte doméstica para instalar en superficie, con cerradura con llave de gorjas y dos bulones de 20 mm de diámetro, color gris, de 252x342x250 mm de dimensiones exteriores, 240x338x210 mm de dimensiones interiores, 6 mm de espesor de la puerta y 2 mm de espesor de las paredes, con iluminación interior con led. (material) | 1.000 | 5135.48 | 5135.48 |
| mo011 | h | Oficial montador. (mano de obra) | 0.599 | 373.16 | 223.52 |
| mo080 | h | Medio oficial montador. (mano de obra) | 0.599 | 252.15 | 151.04 |
| mo020 | h | Oficial mampostero de albañil de construcción. (mano de obra) | 1.174 | 363.15 | 426.34 |
| mo077 | h | Medio oficial mampostero de albañil de construcción. (mano de obra) | 1.174 | 252.15 | 296.02 |
| % | % | Herramientas | 2 % | 6232.40 | 124.65 |
|  |  | Costes directos |  |  | 6357.05 |
