# Buzón individual para exterior

- Propiedad del archivo: CYPE INGENIEROS, S.A.
- Formato: FIEBDC-3/2002
- Ámbito geográfico: Uruguay
- Divisa: UYU
- Costes indirectos: 3.00 %
- Gastos generales: 13.00 %
- Beneficio industrial: 6.00 %
- IVA: 21.00 %

## S Señalización y equipamiento

### SZ Zonas comunes

#### SZB Zaguanes

**SZB015** Ud Buzón individual para exterior.
Buzón exterior, cuerpo y puerta de acero galvanizado acabado natural, con apertura hacia abajo, de 160x475x225 mm, sobre soporte. Incluso cerradura y llaves.
Incluye: Replanteo. Colocación del soporte vertical. Colocación y fijación sobre el soporte.
Criterio de cómputo de proyecto: Número de unidades previstas, según documentación gráfica de Proyecto.
Criterio de cómputo de obra: Se medirá el número de unidades realmente colocadas según especificaciones de Proyecto.

| Código | Ud | Descripción | Rendimiento | Precio | Importe |
|---|---|---|---|---|---|
| mt45btv420g | Ud | Buzón exterior, cuerpo y puerta de acero galvanizado acabado natural, con apertura hacia abajo, de 160x475x225 mm, con cerradura y llaves. (material) | 1.000 | 1287.47 | 1287.47 |
| mt45btv421 | Ud | Soporte vertical de acero para buzón exterior, de 152,4 cm de altura. (material) | 1.000 | 626.79 | 626.79 |
| op00ato010 |  | Atornillador. | 1.000 | 0.00 | 0.00 |
| mo080 | h | Medio oficial montador. (mano de obra) | 0.118 | 252.15 | 29.75 |
| % | % | Herramientas | 2 % | 1944.01 | 38.88 |
|  |  | Costes directos |  |  | 1982.89 |
