# Entrada prefabricada de hormigón masivo

- Propiedad del archivo: CYPE INGENIEROS, S.A.
- Formato: FIEBDC-3/2002
- Ámbito geográfico: Uruguay
- Divisa: UYU
- Costes indirectos: 3.00 %
- Gastos generales: 13.00 %
- Beneficio industrial: 6.00 %
- IVA: 21.00 %

## U Urbanización interior del lote

### UA Alcantarillado

#### UAP Pozos de registro

**UAP011** Ud Entrada prefabricada de hormigón masivo.
Entrada de elementos prefabricados de hormigón masivo, de 1,00 m de diámetro interior y de 2,6 m de altura útil interior, formada por: solera de 25 cm de espesor de hormigón armado H-35, clase de exposición ambiental A2+Q2, tamaño máximo del agregado 19,0 mm, consistencia muy plástica ligeramente armada con malla electrosoldada R 335 150x250 mm de acero AM 500 N; base prefabricada de hormigón masivo, de 125x125x100 cm, con dos orificios de 30 cm de diámetro para conexión de colectoras, de 100 cm de diámetro interior, con unión rígida machihembrada con junta de goma, resistencia a compresión mayor de 250 kg/cm²; anillo prefabricado de hormigón masivo, para entrada, con unión rígida machihembrada con junta de goma, de 100 cm de diámetro interior y 100 cm de altura, resistencia a compresión mayor de 250 kg/cm²; cono asimétrico prefabricado de hormigón masivo, con unión rígida machihembrada con junta de goma, de 100 a 60 cm de diámetro interior y 60 cm de altura, resistencia a compresión mayor de 250 kg/cm² y losa alrededor de la boca del cono de 150x150 cm y 20 cm de espesor de hormigón masivo H-35, clase de exposición ambiental A1+Q2, tamaño máximo del agregado 19,0 mm, consistencia muy plástica; con cierre de tapa circular estanca con bloqueo y marco de fundición carga de rotura 400 kN, instalada en calzadas de calles, incluyendo las peatonales, o zonas de estacionamiento para todo tipo de vehículos. Incluso hormigón masivo H-35, clase de exposición ambiental A1+Q2, tamaño máximo del agregado 19,0 mm, consistencia muy plástica para formación de canal en el fondo de la entrada y lubricante para montaje.
Criterio de valoración económica: El precio incluye los equipos y la maquinaria necesarios para el desplazamiento y la disposición en obra de los elementos, pero no incluye la excavación ni el relleno del trasdós.
Incluye: Replanteo. Colocación de la malla electrosoldada. Vertido y compactación del hormigón en formación de solera. Montaje. Formación del canal en el fondo de la entrada. Conexionado de las colectoras a la entrada. Colocación de los escalones. Vertido y compactación del hormigón para formación de la losa alrededor de la boca del cono. Colocación de marco, tapa de registro y accesorios. Comprobación de su correcto funcionamiento.
Criterio de cómputo de proyecto: Número de unidades previstas, según documentación gráfica de Proyecto.
Criterio de cómputo de obra: Se medirá el número de unidades realmente ejecutadas según especificaciones de Proyecto.

| Código | Ud | Descripción | Rendimiento | Precio | Importe |
|---|---|---|---|---|---|
| mt10haf070jqc | m³ | Hormigón H-35, clase de exposición ambiental A2+Q2, tamaño máximo del agregado 19 mm, consistencia muy plástica, premezclado, según CIRSOC 201 2005. (material) | 0.675 | 7674.14 | 5180.04 |
| mt07ame080iwc | m² | Malla electrosoldada R 335 separación 150x250 mm, con alambres longitudinales de 8 mm de diámetro y alambres transversales de 5,0 mm de diámetro, acero AM 500 N, según IRAM-IAS U 500-06. (material) | 2.250 | 296.62 | 667.40 |
| mt10hmf080we | m³ | Hormigón masivo H-35, clase de exposición ambiental A1+Q2, tamaño máximo del agregado 19 mm, consistencia muy plástica, premezclado, según CIRSOC 201 2005. (material) | 0.495 | 7555.96 | 3740.20 |
| mt46phm005a | Ud | Base prefabricada de hormigón masivo, de 125x125x100 cm, con dos orificios de 30 cm de diámetro para conexión de colectoras, de 100 cm de diámetro interior, con unión rígida machihembrada con junta de goma, resistencia a compresión mayor de 250 kg/cm² para formación de entrada. (material) | 1.000 | 5721.46 | 5721.46 |
| mt46phm011b | Ud | Anillo prefabricado de hormigón masivo, para entrada, con unión rígida machihembrada con junta de goma, de 100 cm de diámetro interior y 100 cm de altura, resistencia a compresión mayor de 250 kg/cm². (material) | 1.000 | 1952.23 | 1952.23 |
| mt46phm020b | Ud | Cono asimétrico prefabricado de hormigón masivo, con unión rígida machihembrada con junta de goma, de 100 a 60 cm de diámetro interior y 60 cm de altura, resistencia a compresión mayor de 250 kg/cm², para formación de entrada. (material) | 1.000 | 1939.05 | 1939.05 |
| mt46thb110b | kg | Lubricante para unión con junta elástica, en pozos de registro prefabricados. (material) | 0.009 | 97.54 | 0.88 |
| mt46tpr010r | Ud | Tapa circular estanca con bloqueo mediante cuatro tornillos y marco de fundición dúctil de 850 mm de diámetro exterior y 100 mm de altura, paso libre de 600 mm, para entrada, carga de rotura 400 kN. Tapa revestida con pintura bituminosa y marco provisto de junta de insonorización de polietileno y dispositivo antirrobo. (material) | 1.000 | 5478.73 | 5478.73 |
| mt46phm050 | Ud | Escalón de polipropileno conformado en U, para entrada, de 330x160 mm, sección transversal de D=25 mm. (material) | 7.000 | 161.24 | 1128.68 |
| mq04cag010a | h | Camión con grúa de hasta 6 t. (maquinaria) | 0.464 | 1721.88 | 798.95 |
| au00auh020 |  | Canaleta para vertido del hormigón. | 1.000 | 0.00 | 0.00 |
| au00auh040 |  | Vibrador de hormigón, eléctrico. | 1.000 | 0.00 | 0.00 |
| mo041 | h | Oficial mampostero de construcción de obra civil. (mano de obra) | 4.482 | 363.15 | 1627.64 |
| mo087 | h | Medio oficial mampostero de construcción de obra civil. (mano de obra) | 2.241 | 252.15 | 565.07 |
| % | % | Herramientas | 2 % | 28800.33 | 576.01 |
|  |  | Costes directos |  |  | 29376.34 |
