# Laboreo del terreno

- Propiedad del archivo: CYPE INGENIEROS, S.A.
- Formato: FIEBDC-3/2002
- Ámbito geográfico: Uruguay
- Divisa: UYU
- Costes indirectos: 3.00 %
- Gastos generales: 13.00 %
- Beneficio industrial: 6.00 %
- IVA: 21.00 %

## U Urbanización interior del lote

### UJ Jardinería

#### UJA Preparación del terreno

**UJA040** m² Laboreo del terreno.
Cava del terreno suelto o compacto, hasta una profundidad de 20 cm, con medios manuales, mediante pico y azada, hasta desmenuzar completamente los terrones.
Incluye: Laboreo del terreno. Señalización y protección del terreno.
Criterio de cómputo de proyecto: Superficie medida en proyección horizontal, según documentación gráfica de Proyecto.
Criterio de cómputo de obra: Se medirá, en proyección horizontal, la superficie realmente ejecutada según especificaciones de Proyecto.

| Código | Ud | Descripción | Rendimiento | Precio | Importe |
|---|---|---|---|---|---|
| mo086 | h | Medio oficial jardinero. (mano de obra) | 0.147 | 252.15 | 37.07 |
| % | % | Herramientas | 2 % | 37.07 | 0.74 |
|  |  | Costes directos |  |  | 37.81 |
