# Laboreo del terreno

- Propiedad del archivo: CYPE INGENIEROS, S.A.
- Formato: FIEBDC-3/2002
- Ámbito geográfico: Uruguay
- Divisa: UYU
- Costes indirectos: 3.00 %
- Gastos generales: 13.00 %
- Beneficio industrial: 6.00 %
- IVA: 21.00 %

## U Urbanización interior del lote

### UJ Jardinería

#### UJA Preparación del terreno

**UJA040** m² Laboreo del terreno.
Fresado del terreno suelto, hasta una profundidad de 20 cm, con medios manuales, mediante motocultor, hasta desmenuzar completamente los terrones.
Incluye: Laboreo del terreno. Señalización y protección del terreno.
Criterio de cómputo de proyecto: Superficie medida en proyección horizontal, según documentación gráfica de Proyecto.
Criterio de cómputo de obra: Se medirá, en proyección horizontal, la superficie realmente ejecutada según especificaciones de Proyecto.

| Código | Ud | Descripción | Rendimiento | Precio | Importe |
|---|---|---|---|---|---|
| mq09mot010 | h | Motocultor 60/80 cm. (maquinaria) | 0.029 | 94.02 | 2.73 |
| mo086 | h | Medio oficial jardinero. (mano de obra) | 0.031 | 252.15 | 7.82 |
| % | % | Herramientas | 2 % | 10.55 | 0.21 |
|  |  | Costes directos |  |  | 10.76 |
