# Tepe

- Propiedad del archivo: CYPE INGENIEROS, S.A.
- Formato: FIEBDC-3/2002
- Ámbito geográfico: Uruguay
- Divisa: UYU
- Costes indirectos: 3.00 %
- Gastos generales: 13.00 %
- Beneficio industrial: 6.00 %
- IVA: 21.00 %

## U Urbanización interior del lote

### UJ Jardinería

#### UJC Tepes y céspedes

**UJC010** m² Tepe.
Tepe de césped.
Incluye: Preparación del terreno con tractor y abonado de fondo. Colocación de tepes. Primer riego.
Criterio de cómputo de proyecto: Superficie medida en proyección horizontal, según documentación gráfica de Proyecto.
Criterio de cómputo de obra: Se medirá, en proyección horizontal, la superficie realmente ejecutada según especificaciones de Proyecto.

| Código | Ud | Descripción | Rendimiento | Precio | Importe |
|---|---|---|---|---|---|
| mt48tis020 | m² | Tepe. (material) | 1.050 | 157.13 | 164.99 |
| mt48tie030a | m³ | Tierra vegetal cribada, suministrada a granel. (material) | 0.100 | 730.21 | 73.02 |
| mt48tie040 | kg | Mantillo limpio cribado. (material) | 4.000 | 1.06 | 4.24 |
| mt48tif020a | kg | Abono para presiembra de césped. (material) | 0.100 | 44.37 | 4.44 |
| mt08aaa010a | m³ | Agua. (material) | 0.200 | 46.22 | 9.24 |
| mq09rod010 | h | Rodillo ligero. (maquinaria) | 0.058 | 123.73 | 7.18 |
| mq09mot010 | h | Motocultor 60/80 cm. (maquinaria) | 0.058 | 95.45 | 5.54 |
| mo040 | h | Oficial jardinero. (mano de obra) | 0.246 | 377.17 | 92.78 |
| mo115 | h | Peón jardinero. (mano de obra) | 0.307 | 252.16 | 77.41 |
| % | % | Herramientas | 2 % | 438.84 | 8.78 |
|  |  | Costes directos |  |  | 447.62 |
