# Césped

- Propiedad del archivo: CYPE INGENIEROS, S.A.
- Formato: FIEBDC-3/2002
- Ámbito geográfico: Uruguay
- Divisa: UYU
- Costes indirectos: 3.00 %
- Gastos generales: 13.00 %
- Beneficio industrial: 6.00 %
- IVA: 21.00 %

## U Urbanización interior del lote

### UJ Jardinería

#### UJC Tepes y céspedes

**UJC020** m² Césped.
Césped por siembra de mezcla de semillas de lodium, agrostis, festuca y poa.
Incluye: Preparación del terreno y abonado de fondo. Rastrillado y retirada de todo material de tamaño superior a 2 cm. Distribución de semillas. Tapado con mantillo. Primer riego.
Criterio de cómputo de proyecto: Superficie medida en proyección horizontal, según documentación gráfica de Proyecto.
Criterio de cómputo de obra: Se medirá, en proyección horizontal, la superficie realmente ejecutada según especificaciones de Proyecto.

| Código | Ud | Descripción | Rendimiento | Precio | Importe |
|---|---|---|---|---|---|
| mt48tis010a | kg | Mezcla de semilla para césped. (material) | 0.030 | 192.29 | 5.77 |
| mt48tie030a | m³ | Tierra vegetal cribada, suministrada a granel. (material) | 0.150 | 726.83 | 109.02 |
| mt48tie040 | kg | Mantillo limpio cribado. (material) | 6.000 | 1.06 | 6.36 |
| mt48tif020a | kg | Abono para presiembra de césped. (material) | 0.100 | 44.16 | 4.42 |
| mt08aaa010a | m³ | Agua. (material) | 0.150 | 46.00 | 6.90 |
| mq09rod010 | h | Rodillo ligero. (maquinaria) | 0.029 | 121.87 | 3.53 |
| mq09mot010 | h | Motocultor 60/80 cm. (maquinaria) | 0.058 | 94.02 | 5.45 |
| mo040 | h | Oficial jardinero. (mano de obra) | 0.123 | 363.15 | 44.67 |
| mo115 | h | Peón jardinero. (mano de obra) | 0.246 | 242.79 | 59.73 |
| % | % | Herramientas | 2 % | 245.85 | 4.92 |
|  |  | Costes directos |  |  | 250.77 |
