# Plantación de árbol

- Propiedad del archivo: CYPE INGENIEROS, S.A.
- Formato: FIEBDC-3/2002
- Ámbito geográfico: Uruguay
- Divisa: UYU
- Costes indirectos: 3.00 %
- Gastos generales: 13.00 %
- Beneficio industrial: 6.00 %
- IVA: 21.00 %

## U Urbanización interior del lote

### UJ Jardinería

#### UJP Suministro y plantación de especies

**UJP010** Ud Plantación de árbol.
Plantación de Palmera de abanicos (Washingtonia robusta) de procedencia nacional, de 4 a 5 m de altura, en hoyo de 200x200x125 cm realizado con medios mecánicos; suministro con cepellón. Incluso tierra vegetal cribada y substratos vegetales fertilizados.
Incluye: Laboreo y preparación del terreno con medios mecánicos. Abonado del terreno. Plantación. Colocación de tutor. Primer riego.
Criterio de cómputo de proyecto: Número de unidades previstas, según documentación gráfica de Proyecto.
Criterio de cómputo de obra: Se medirá el número de unidades realmente ejecutadas según especificaciones de Proyecto.

| Código | Ud | Descripción | Rendimiento | Precio | Importe |
|---|---|---|---|---|---|
| mt48epp010f | Ud | Palmera de abanicos (Washingtonia robusta) de procedencia nacional, de 4 a 5 m de altura; suministro con cepellón. (material) | 1.000 | 13800.59 | 13800.59 |
| mt48tie030a | m³ | Tierra vegetal cribada, suministrada a granel. (material) | 0.300 | 726.83 | 218.05 |
| mt48tie020 | kg | Abono mineral complejo NPK 15-15-15. (material) | 35.000 | 25.30 | 885.50 |
| mt08aaa010a | m³ | Agua. (material) | 0.150 | 46.00 | 6.90 |
| mq01exn020a | h | Retroexcavadora hidráulica sobre neumáticos, de 105 kW. (maquinaria) | 4.637 | 1613.94 | 7483.84 |
| mq04dua020b | h | Dumper de descarga frontal de 2 t de carga útil. (maquinaria) | 0.290 | 322.79 | 93.61 |
| mq04cag010b | h | Camión con grúa de hasta 10 t. (maquinaria) | 0.927 | 1949.95 | 1807.60 |
| mo040 | h | Oficial jardinero. (mano de obra) | 4.297 | 363.15 | 1560.46 |
| mo115 | h | Peón jardinero. (mano de obra) | 5.524 | 242.79 | 1341.17 |
| % | % | Herramientas | 2 % | 27197.72 | 543.95 |
|  |  | Costes directos |  |  | 27741.67 |
