# Plantación de árbol

- Propiedad del archivo: CYPE INGENIEROS, S.A.
- Formato: FIEBDC-3/2002
- Ámbito geográfico: Uruguay
- Divisa: UYU
- Costes indirectos: 3.00 %
- Gastos generales: 13.00 %
- Beneficio industrial: 6.00 %
- IVA: 21.00 %

## U Urbanización interior del lote

### UJ Jardinería

#### UJP Suministro y plantación de especies

**UJP010** Ud Plantación de árbol.
Plantación de Olivo (Olea europaea), de 80 a 100 cm de diámetro, en hoyo de 120x120x70 cm realizado con medios mecánicos; suministro con cepellón. Incluso tierra vegetal cribada y substratos vegetales fertilizados.
Incluye: Laboreo y preparación del terreno con medios mecánicos. Abonado del terreno. Plantación. Colocación de tutor. Primer riego.
Criterio de cómputo de proyecto: Número de unidades previstas, según documentación gráfica de Proyecto.
Criterio de cómputo de obra: Se medirá el número de unidades realmente ejecutadas según especificaciones de Proyecto.

| Código | Ud | Descripción | Rendimiento | Precio | Importe |
|---|---|---|---|---|---|
| mt48eol010b | Ud | Olivo (Olea europaea), de 80 a 100 cm de diámetro; suministro con cepellón. (material) | 1.000 | 13395.78 | 13395.78 |
| mt48tie030a | m³ | Tierra vegetal cribada, suministrada a granel. (material) | 0.300 | 726.83 | 218.05 |
| mt48tie020 | kg | Abono mineral complejo NPK 15-15-15. (material) | 35.000 | 25.30 | 885.50 |
| mt08aaa010a | m³ | Agua. (material) | 0.120 | 46.00 | 5.52 |
| mq01exn020a | h | Retroexcavadora hidráulica sobre neumáticos, de 105 kW. (maquinaria) | 1.391 | 1613.94 | 2244.99 |
| mq04dua020b | h | Dumper de descarga frontal de 2 t de carga útil. (maquinaria) | 0.174 | 322.79 | 56.17 |
| mq04cag010b | h | Camión con grúa de hasta 10 t. (maquinaria) | 0.696 | 1949.95 | 1357.17 |
| mo040 | h | Oficial jardinero. (mano de obra) | 3.069 | 363.15 | 1114.51 |
| mo115 | h | Peón jardinero. (mano de obra) | 4.297 | 242.79 | 1043.27 |
| % | % | Herramientas | 2 % | 20320.96 | 406.42 |
|  |  | Costes directos |  |  | 20727.38 |
