# Muro de contención de hormigón ciclópeo

- Propiedad del archivo: CYPE INGENIEROS, S.A.
- Formato: FIEBDC-3/2002
- Ámbito geográfico: Uruguay
- Divisa: UYU
- Costes indirectos: 3.00 %
- Gastos generales: 13.00 %
- Beneficio industrial: 6.00 %
- IVA: 21.00 %

## U Urbanización interior del lote

### UN Muros de contención

#### UNM Muros de contención

**UNM015** m³ Muro de contención de hormigón ciclópeo.
Muro de contención de tierras de hormigón ciclópeo, de hasta 3 m de altura, realizado con hormigón H-21, condición de exposición no agresiva, tamaño máximo del agregado 53,0 mm, ámbito de consistencia A-3, premezclado y vertido desde camión (60% de volumen) y pedregullo grueso de 15 a 30 cm de diámetro (40% de volumen). Incluso tubos de PVC para drenaje.
Criterio de valoración económica: El precio no incluye la fundación ni el encofrado.
Incluye: Replanteo del muro. Disposición de los tubos de drenaje. Vertido y compactación del hormigón. Colocación de las piedras en el hormigón fresco. Curado del hormigón.
Criterio de cómputo de proyecto: Volumen medido sobre la sección teórica de cálculo, según documentación gráfica de Proyecto.
Criterio de cómputo de obra: Se medirá el volumen teórico ejecutado según especificaciones de Proyecto.

| Código | Ud | Descripción | Rendimiento | Precio | Importe |
|---|---|---|---|---|---|
| mt10hmf081aob | m³ | Hormigón masivo H-21, condición de exposición no agresiva, tamaño máximo del agregado 53 mm, ámbito de consistencia A-3, premezclado, según CIRSOC 201 1982. (material) | 0.630 | 7125.04 | 4488.78 |
| mt01arg100b | m³ | Pedregullo grueso de 15 a 30 cm de diámetro. (material) | 0.400 | 655.19 | 262.08 |
| mt36tie010da | m | Tubo de PVC, serie B, de 75 mm de diámetro y 3 mm de espesor, con extremo abocardado. (material) | 0.050 | 117.55 | 5.88 |
| au00auh020 |  | Canaleta para vertido del hormigón. | 1.000 | 0.00 | 0.00 |
| au00auh040 |  | Vibrador de hormigón, eléctrico. | 1.000 | 0.00 | 0.00 |
| mo045 | h | Oficial vertedor de hormigón. (mano de obra) | 0.222 | 409.72 | 90.96 |
| mo092 | h | Medio oficial vertedor de hormigón. (mano de obra) | 0.222 | 284.30 | 63.11 |
| mo087 | h | Medio oficial mampostero de construcción de obra civil. (mano de obra) | 0.988 | 273.34 | 270.06 |
| % | % | Herramientas | 3 % | 5180.87 | 155.43 |
|  |  | Costes directos |  |  | 5336.30 |
