# Salvavidas

- Propiedad del archivo: CYPE INGENIEROS, S.A.
- Formato: FIEBDC-3/2002
- Ámbito geográfico: Uruguay
- Divisa: UYU
- Costes indirectos: 3.00 %
- Gastos generales: 13.00 %
- Beneficio industrial: 6.00 %
- IVA: 21.00 %

## U Urbanización interior del lote

### UP Piscinas

#### UPE Equipamiento exterior

**UPE070** Ud Salvavidas.
Salvavidas para piscina, de plástico, color naranja, de 730 mm de diámetro, con soporte, de acero inoxidable AISI 304L, acabado pulido brillante, con anclaje de sujeción, tarugos de anclaje y tornillos.
Incluye: Montaje y fijación de los componentes.
Criterio de cómputo de proyecto: Número de unidades previstas, según documentación gráfica de Proyecto.
Criterio de cómputo de obra: Se medirá el número de unidades realmente ejecutadas según especificaciones de Proyecto.

| Código | Ud | Descripción | Rendimiento | Precio | Importe |
|---|---|---|---|---|---|
| mt47pep070b | Ud | Salvavidas para piscina, de plástico, color naranja, de 730 mm de diámetro, con soporte, de acero inoxidable AISI 304L, acabado pulido brillante, con anclaje de sujeción, tarugos de anclaje y tornillos. (material) | 1.000 | 11731.23 | 11731.23 |
| mo080 | h | Medio oficial montador. (mano de obra) | 0.498 | 252.15 | 125.57 |
| % | % | Herramientas | 2 % | 11856.80 | 237.14 |
|  |  | Costes directos |  |  | 12093.94 |
