# Hormigón proyectado, para vaso de piscina

- Propiedad del archivo: CYPE INGENIEROS, S.A.
- Formato: FIEBDC-3/2002
- Ámbito geográfico: Uruguay
- Divisa: UYU
- Costes indirectos: 3.00 %
- Gastos generales: 13.00 %
- Beneficio industrial: 6.00 %
- IVA: 21.00 %

## U Urbanización interior del lote

### UP Piscinas

#### UPG Vasos, ménsulas y escaleras

**UPG010** m² Hormigón proyectado, para vaso de piscina.
Hormigón H-35, clase de exposición ambiental CL+C1, tamaño máximo del agregado 19,0 mm, consistencia fluida, proyectado por vía húmeda para formación de paramento horizontal de vaso de piscina, de 15 cm de espesor, con doble malla electrosoldada Q 55 250x250 mm de acero AM 500 N, y armadura de refuerzo de acero ADN 420, cuantía 4 kg/m³, sin juntas de dilatación. Incluso alambre de atar y separadores.
Incluye: Preparación de la superficie soporte. Colocación de la malla electrosoldada. Colocación de la armadura de refuerzo. Proyección del hormigón en capas sucesivas.
Criterio de cómputo de proyecto: Superficie medida según documentación gráfica de Proyecto.
Criterio de cómputo de obra: Se medirá la superficie realmente ejecutada según especificaciones de Proyecto.

| Código | Ud | Descripción | Rendimiento | Precio | Importe |
|---|---|---|---|---|---|
| mt07ame080bbd | m² | Malla electrosoldada Q 55 separación 250x250 mm, con alambres longitudinales de 4,2 mm de diámetro y alambres transversales de 4,2 mm de diámetro, acero AM 500 N, según IRAM-IAS U 500-06. (material) | 2.200 | 78.31 | 172.28 |
| mt07aco090b | kg | Acero en barras nervuradas, ADN 420, de varios diámetros, según IRAM-IAS U 500-528. (material) | 4.200 | 83.63 | 351.25 |
| mt08var050 | kg | Alambre galvanizado para atar, de 1,30 mm de diámetro. (material) | 0.048 | 46.00 | 2.21 |
| mt07aco020d | Ud | Separador homologado para muros. (material) | 4.000 | 1.94 | 7.76 |
| mt10hes200b | m³ | Hormigón para proyectar, H-35, clase de exposición ambiental CL+C1, tamaño máximo del agregado 19,0 mm, consistencia fluida, con una dosificación de cemento de 400 kg/m³, premezclado. (material) | 0.155 | 3971.84 | 615.64 |
| mq06gun010 | h | Equipo para proyectar hormigón de hormigón por vía húmeda 33 kW. (maquinaria) | 0.811 | 451.97 | 366.55 |
| mo043 | h | Oficial herrero. (mano de obra) | 0.095 | 377.91 | 35.90 |
| mo090 | h | Medio oficial herrero. (mano de obra) | 0.100 | 262.22 | 26.22 |
| mo041 | h | Oficial mampostero de construcción de obra civil. (mano de obra) | 0.643 | 363.15 | 233.51 |
| mo087 | h | Medio oficial mampostero de construcción de obra civil. (mano de obra) | 0.272 | 252.15 | 68.58 |
| % | % | Herramientas | 3 % | 1879.90 | 56.40 |
|  |  | Costes directos |  |  | 1936.30 |
