# Proyector subacuático para piscina prefabricada

- Propiedad del archivo: CYPE INGENIEROS, S.A.
- Formato: FIEBDC-3/2002
- Ámbito geográfico: Uruguay
- Divisa: UYU
- Costes indirectos: 3.00 %
- Gastos generales: 13.00 %
- Beneficio industrial: 6.00 %
- IVA: 21.00 %

## U Urbanización interior del lote

### UP Piscinas

#### UPI Equipos de iluminación

**UPI021** Ud Proyector subacuático para piscina prefabricada.
Proyector de luz multicolor, de plástico, de color blanco, con embellecedor de color gris, de 22 W de potencia, clase de eficiencia energética G, flujo luminoso 1100 lúmenes, alimentación a 12 V, protección IP68, para piscina prefabricada, con fijación mediante cruz, tarugos y tornillos. Incluso accesorios, sujeciones y material auxiliar.
Incluye: Montaje y fijación. Conexionado. Comprobación de su correcto funcionamiento.
Criterio de cómputo de proyecto: Número de unidades previstas, según documentación gráfica de Proyecto.
Criterio de cómputo de obra: Se medirá el número de unidades realmente ejecutadas según especificaciones de Proyecto.

| Código | Ud | Descripción | Rendimiento | Precio | Importe |
|---|---|---|---|---|---|
| mt47pil130Ca | Ud | Proyector de luz multicolor, de plástico, de color blanco, con embellecedor de color gris, de 22 W de potencia, clase de eficiencia energética G, flujo luminoso 1100 lúmenes, alimentación a 12 V, protección IP68, para piscina prefabricada, con fijación mediante cruz, tarugos y tornillos. (material) | 1.000 | 11955.99 | 11955.99 |
| mt34www011 | Ud | Material auxiliar para instalación de aparatos de iluminación. (material) | 1.000 | 52.36 | 52.36 |
| mo003 | h | Oficial electricista. (mano de obra) | 0.498 | 373.16 | 185.83 |
| mo102 | h | Medio oficial electricista. (mano de obra) | 0.498 | 251.66 | 125.33 |
| % | % | Herramientas | 2 % | 12319.51 | 246.39 |
|  |  | Costes directos |  |  | 12565.90 |
