# Rejilla para drenaje

- Propiedad del archivo: CYPE INGENIEROS, S.A.
- Formato: FIEBDC-3/2002
- Ámbito geográfico: Uruguay
- Divisa: UYU
- Costes indirectos: 3.00 %
- Gastos generales: 13.00 %
- Beneficio industrial: 6.00 %
- IVA: 21.00 %

## U Urbanización interior del lote

### UP Piscinas

#### UPM Complementos para vaso de piscina

**UPM030** Ud Rejilla para drenaje.
Rejilla circular para drenaje, de acero inoxidable AISI 316, de 300 mm de diámetro, con aro soporte de aluminio, incluso tornillos de fijación.
Incluye: Montaje, conexionado y comprobación de su correcto funcionamiento.
Criterio de cómputo de proyecto: Número de unidades previstas, según documentación gráfica de Proyecto.
Criterio de cómputo de obra: Se medirá el número de unidades realmente ejecutadas según especificaciones de Proyecto.

| Código | Ud | Descripción | Rendimiento | Precio | Importe |
|---|---|---|---|---|---|
| mt47ped081b | Ud | Rejilla circular para drenaje, de acero inoxidable AISI 316, de 300 mm de diámetro, con aro soporte de aluminio, incluso tornillos de fijación. (material) | 1.000 | 7314.64 | 7314.64 |
| mo107 | h | Medio oficial plomero. (mano de obra) | 0.062 | 251.66 | 15.60 |
| % | % | Herramientas | 2 % | 7330.24 | 146.60 |
|  |  | Costes directos |  |  | 7476.84 |
