# Canaleta en borde de piscina con rejilla de plástico

- Propiedad del archivo: CYPE INGENIEROS, S.A.
- Formato: FIEBDC-3/2002
- Ámbito geográfico: Uruguay
- Divisa: UYU
- Costes indirectos: 3.00 %
- Gastos generales: 13.00 %
- Beneficio industrial: 6.00 %
- IVA: 21.00 %

## U Urbanización interior del lote

### UP Piscinas

#### UPR Remates prefabricados

**UPR020** m Canaleta en borde de piscina con rejilla de plástico.
Formación de canaleta en borde de piscina compuesta por piezas prefabricadas de hormigón para recogida de aguas de 30 cm de ancho, colocadas sobre solera de hormigón masivo H-20, clase de exposición ambiental A1, tamaño máximo del agregado 19,0 mm, consistencia muy plástica de 10 cm de espesor, recibidas con mortero de cemento, confeccionado en obra, dosificación 1:6, enfoscadas y bruñidas interiormente con mortero de cemento, confeccionado en obra, con aditivo hidrófugo, dosificación 1:3, con ángulos redondeados y posterior revestimiento con poliéster reforzado con fibra de vidrio. Incluso rejilla con textura antideslizante en material plástico de 340 mm de ancho, ensamblada entre sí con dispositivo de unión articulado, perfil soporte y piezas especiales de esquina.
Incluye: Formación de solera. Replanteo del recorrido de la canaleta de drenaje. Montaje de las piezas prefabricadas. Formación de agujeros para conexionado de tubos. Empalme y rejuntado de los colectores a la canaleta de drenaje. Formación del revestimiento superficial. Colocación de la rejilla. Comprobación de su correcto funcionamiento.
Criterio de cómputo de proyecto: Longitud medida según documentación gráfica de Proyecto.
Criterio de cómputo de obra: Se medirá la longitud realmente ejecutada según especificaciones de Proyecto.

| Código | Ud | Descripción | Rendimiento | Precio | Importe |
|---|---|---|---|---|---|
| mt10hmf080Fe | m³ | Hormigón masivo H-20, clase de exposición ambiental A1, tamaño máximo del agregado 19 mm, consistencia muy plástica, premezclado, según CIRSOC 201 2005. (material) | 0.050 | 7118.23 | 355.91 |
| mt11cah010 | m | Canaleta prefabricada de hormigón para recogida de aguas, de 30 cm de ancho, incluso piezas especiales. (material) | 1.050 | 182.08 | 191.18 |
| mt08aaa010a | m³ | Agua. (material) | 0.012 | 46.22 | 0.55 |
| mt01arg005a | t | Arena de cantera, para mortero preparado en obra. (material) | 0.064 | 604.79 | 38.71 |
| mt08cem000g | kg | Cemento gris en sacos. (material) | 12.000 | 8.86 | 106.32 |
| mt08adt010 | kg | Aditivo hidrófugo para impermeabilización de morteros u hormigones. (material) | 0.090 | 36.97 | 3.33 |
| mt47prp030 | m² | Malla de fibra de vidrio. (material) | 1.000 | 76.80 | 76.80 |
| mt47prp040 | kg | Resina de poliéster. (material) | 0.750 | 241.52 | 181.14 |
| mt47prp010 | m | Rejilla de PVC de 34 cm de ancho para canaleta de piscina, de material plástico con textura antideslizante, incluso perfiles soporte y piezas especiales de esquina. (material) | 1.050 | 886.14 | 930.45 |
| mt47prp020 | Ud | Piezas especiales y material complementario. (material) | 1.000 | 29.54 | 29.54 |
| mq06hor010 | h | Hormigonera eléctrica con una capacidad de amasado de 160 l. (maquinaria) | 0.032 | 108.89 | 3.48 |
| au00auh040 |  | Vibrador de hormigón, eléctrico. | 1.000 | 0.00 | 0.00 |
| mo087 | h | Medio oficial mampostero de construcción de obra civil. (mano de obra) | 1.520 | 273.34 | 415.48 |
| mo041 | h | Oficial mampostero de construcción de obra civil. (mano de obra) | 0.747 | 393.70 | 294.09 |
| % | % | Herramientas | 2 % | 2626.98 | 52.54 |
|  |  | Costes directos |  |  | 2679.52 |
