# Puerta cancela en vallado de lote de malla metálica

- Propiedad del archivo: CYPE INGENIEROS, S.A.
- Formato: FIEBDC-3/2002
- Ámbito geográfico: Uruguay
- Divisa: UYU
- Costes indirectos: 3.00 %
- Gastos generales: 13.00 %
- Beneficio industrial: 6.00 %
- IVA: 21.00 %

## U Urbanización interior del lote

### UV Cerramientos exteriores

#### UVP Puertas

**UVP020** Ud Puerta cancela en vallado de lote de malla metálica.
Puerta cancela constituida por marcos de caño de acero galvanizado de 40x20x1,5 mm y 30x15x1,5 mm, bastidor de caño de acero galvanizado de 40x40x1,5 mm con pletina de 40x4 mm y por malla de simple torsión, de 100 mm de paso de malla y 3,9 mm de diámetro, acabado galvanizado, fijada a los marcos y atirantada, para acceso peatonal en vallado de lote de malla metálica. Incluso postes de refuerzo, hormigón H-20, clase de exposición ambiental A1, tamaño máximo del agregado 19,0 mm, consistencia muy plástica para recibido de los postes y accesorios de fijación y montaje.
Incluye: Replanteo de alineaciones y niveles. Apertura de huecos en el terreno. Colocación de los postes. Vertido del hormigón. Montaje de la puerta. Fijación del bastidor sobre los postes. Colocación de los herrajes de cierre. Ajuste final de la hoja.
Criterio de cómputo de proyecto: Número de unidades previstas, según documentación gráfica de Proyecto.
Criterio de cómputo de obra: Se medirá el número de unidades realmente ejecutadas según especificaciones de Proyecto.

| Código | Ud | Descripción | Rendimiento | Precio | Importe |
|---|---|---|---|---|---|
| mt10hmf080Fe | m³ | Hormigón masivo H-20, clase de exposición ambiental A1, tamaño máximo del agregado 19 mm, consistencia muy plástica, premezclado, según CIRSOC 201 2005. (material) | 0.100 | 7086.32 | 708.63 |
| mt52vst030m | Ud | Poste interior de refuerzo de tubo de acero galvanizado, de 48 mm de diámetro y 1,5 mm de espesor, altura 2 m. (material) | 2.000 | 581.68 | 1163.36 |
| mt52vst040ms | Ud | Puerta cancela constituida por marcos de caño de acero galvanizado de 40x20x1,5 mm y 30x15x1,5 mm, bastidor de caño de acero galvanizado de 40x40x1,5 mm con pletina de 40x4 mm y por malla de simple torsión, de 100 mm de paso de malla y 3,9 mm de diámetro, acabado galvanizado, fijada a los marcos y atirantada, para el acceso de peatones. (material) | 1.000 | 4900.60 | 4900.60 |
| au00auh040 |  | Vibrador de hormigón, eléctrico. | 1.000 | 0.00 | 0.00 |
| mo041 | h | Oficial mampostero de construcción de obra civil. (mano de obra) | 0.246 | 363.15 | 89.33 |
| mo087 | h | Medio oficial mampostero de construcción de obra civil. (mano de obra) | 0.246 | 252.15 | 62.03 |
| mo018 | h | Oficial cerrajero. (mano de obra) | 0.862 | 367.90 | 317.13 |
| mo059 | h | Medio oficial cerrajero. (mano de obra) | 0.862 | 252.62 | 217.76 |
| % | % | Herramientas | 2 % | 7458.84 | 149.18 |
|  |  | Costes directos |  |  | 7608.02 |
