# Vereda

- Propiedad del archivo: CYPE INGENIEROS, S.A.
- Formato: FIEBDC-3/2002
- Ámbito geográfico: Uruguay
- Divisa: UYU
- Costes indirectos: 3.00 %
- Gastos generales: 13.00 %
- Beneficio industrial: 6.00 %
- IVA: 21.00 %

## U Urbanización interior del lote

### UX Veredas y pisos

#### UXO Veredas

**UXO010** m² Vereda.
Vereda de 10 cm de espesor, realizada con arena caliza, extendida y rasanteada con motoniveladora, sobre base firme existente, no incluida en este precio. Incluso, rasanteo previo, extendido, reforzado de bordes, humectación, apisonado y limpieza.
Incluye: Carga y transporte a pie de tajo del material de relleno y regado del mismo. Extendido del material de relleno en capas de grosor uniforme. Perfilado de bordes. Riego de la capa. Apisonado mediante rodillo vibrador. Nivelación.
Criterio de cómputo de proyecto: Superficie medida en proyección horizontal, según documentación gráfica de Proyecto.
Criterio de cómputo de obra: Se medirá, en proyección horizontal, la superficie realmente ejecutada según especificaciones de Proyecto.

| Código | Ud | Descripción | Rendimiento | Precio | Importe |
|---|---|---|---|---|---|
| mt01arp040a | m³ | Arena caliza seleccionada de machaqueo, color, con granulometría de 0 a 5 mm de diámetro. (material) | 0.120 | 787.80 | 94.54 |
| mq01mot010a | h | Motoniveladora de 141 kW. (maquinaria) | 0.006 | 2360.14 | 14.16 |
| mq02rot030a | h | Compactador tándem autopropulsado, de 63 kW, de 8,75 t, ancho de trabajo 168 cm. (maquinaria) | 0.006 | 1362.88 | 8.18 |
| mq02cia020j | h | Camión cisterna, de 8 m³ de capacidad. (maquinaria) | 0.005 | 3696.58 | 18.48 |
| mo041 | h | Oficial mampostero de construcción de obra civil. (mano de obra) | 0.003 | 363.15 | 1.09 |
| mo087 | h | Medio oficial mampostero de construcción de obra civil. (mano de obra) | 0.006 | 252.15 | 1.51 |
| % | % | Herramientas | 2 % | 137.96 | 2.76 |
|  |  | Costes directos |  |  | 140.72 |
