# Informe de resultados del ensayo a compresión de probetas testigo

- Propiedad del archivo: CYPE INGENIEROS, S.A.
- Formato: FIEBDC-3/2002
- Ámbito geográfico: Uruguay
- Divisa: UYU
- Costes indirectos: 3.00 %
- Gastos generales: 13.00 %
- Beneficio industrial: 6.00 %
- IVA: 21.00 %

## X Control de calidad y ensayos

### XE Estructuras de hormigón

#### XEI Ensayos informativos

**XEI095** Ud Informe de resultados del ensayo a compresión de probetas testigo.
Informe de los resultados del ensayo, realizado en laboratorio acreditado en el área técnica correspondiente, para determinar la resistencia a compresión de un hormigón endurecido mediante la extracción de probetas testigo.
Incluye: Emisión del informe de resultados.
Criterio de cómputo de proyecto: Número de unidades previstas, según documentación del Plan de control de calidad.

| Código | Ud | Descripción | Rendimiento | Precio | Importe |
|---|---|---|---|---|---|
| mt49hoc020 | Ud | Informe de resultados de estudios de calidad en base a extracción de testigos de hormigón endurecido. (material) | 1.000 | 4824.83 | 4824.83 |
| % | % | Herramientas | 2 % | 4824.83 | 96.50 |
|  |  | Costes directos |  |  | 4921.33 |
