# Ensayo de mezcla bituminosa

- Propiedad del archivo: CYPE INGENIEROS, S.A.
- Formato: FIEBDC-3/2002
- Ámbito geográfico: Uruguay
- Divisa: UYU
- Costes indirectos: 3.00 %
- Gastos generales: 13.00 %
- Beneficio industrial: 6.00 %
- IVA: 21.00 %

## X Control de calidad y ensayos

### XH Materiales bituminosos

#### XHB Mezclas bituminosas

**XHB010** Ud Ensayo de mezcla bituminosa.
Ensayos a realizar en laboratorio acreditado en el área técnica correspondiente, sobre una muestra de mezcla bituminosa, tomada en obra, para la determinación de las siguientes características: drenaje "in situ". Incluso desplazamiento a obra, toma de muestra e informe de resultados.
Incluye: Desplazamiento a obra. Toma de muestras. Realización de ensayos. Redacción de informe de los resultados de los ensayos realizados.
Criterio de cómputo de proyecto: Ensayo a realizar, según documentación del Plan de control de calidad.

| Código | Ud | Descripción | Rendimiento | Precio | Importe |
|---|---|---|---|---|---|
| mt49des010 | Ud | Repercusión de desplazamiento a obra para la toma de muestras. (material) | 1.000 | 23.32 | 23.32 |
| mt49mbi005 | Ud | Toma de una muestra de mezcla bituminosa. (material) | 1.000 | 787.26 | 787.26 |
| mt49mbi080 | Ud | Ensayo para determinar el drenaje "in situ" de una muestra de mezcla bituminosa. (material) | 1.000 | 1733.51 | 1733.51 |
| mt49mbi120 | Ud | Informe de resultados de los ensayos realizados sobre una muestra de mezcla bituminosa. (material) | 1.000 | 3027.70 | 3027.70 |
| % | % | Herramientas | 2 % | 5571.79 | 111.44 |
|  |  | Costes directos |  |  | 5683.23 |
