# Ensayo de bloques de hormigón

- Propiedad del archivo: CYPE INGENIEROS, S.A.
- Formato: FIEBDC-3/2002
- Ámbito geográfico: Uruguay
- Divisa: UYU
- Costes indirectos: 3.00 %
- Gastos generales: 13.00 %
- Beneficio industrial: 6.00 %
- IVA: 21.00 %

## X Control de calidad y ensayos

### XP Prefabricados de hormigón

#### XPB Bloques

**XPB010** Ud Ensayo de bloques de hormigón.
Ensayos a realizar en laboratorio acreditado en el área técnica correspondiente, sobre una muestra de bloque de hormigón, tomada en obra, para la determinación de las siguientes características: dimensiones y comprobación de la forma y. Incluso desplazamiento a obra e informe de resultados.
Incluye: Desplazamiento a obra. Toma de muestras. Realización de ensayos. Redacción de informe de los resultados de los ensayos realizados.
Criterio de cómputo de proyecto: Ensayo a realizar, según documentación del Plan de control de calidad.

| Código | Ud | Descripción | Rendimiento | Precio | Importe |
|---|---|---|---|---|---|
| mt49des010 | Ud | Repercusión de desplazamiento a obra para la toma de muestras. (material) | 1.000 | 23.32 | 23.32 |
| mt49bho020 | Ud | Toma en obra de muestras de bloques de hormigón cuyo peso no exceda de 50 kg. (material) | 1.000 | 979.92 | 979.92 |
| mt49bho100 | Ud | Ensayo para determinar las dimensiones y comprobación de la forma de una muestra de bloque de hormigón,. (material) | 1.000 | 1725.66 | 1725.66 |
| mt49bho030 | Ud | Informe de resultados de los ensayos realizados sobre una muestra de bloque de hormigón. (material) | 1.000 | 3027.70 | 3027.70 |
| % | % | Herramientas | 2 % | 5756.60 | 115.13 |
|  |  | Costes directos |  |  | 5871.73 |
