# Visita a obra

- Propiedad del archivo: CYPE INGENIEROS, S.A.
- Formato: FIEBDC-3/2002
- Ámbito geográfico: Uruguay
- Divisa: UYU
- Costes indirectos: 3.00 %
- Gastos generales: 13.00 %
- Beneficio industrial: 6.00 %
- IVA: 21.00 %

## X Control de calidad y ensayos

### XR Pruebas de servicio

#### XRI Instalaciones

**XRI070** Ud Visita a obra.
Visita del laboratorio a la obra, situada a una distancia de hasta 30 km.
Incluye: Desplazamiento a obra.
Criterio de cómputo de proyecto: Estimación en función del tamaño de la obra.
Criterio de cómputo de obra: Se medirá el número de visitas realizadas por laboratorio acreditado.

| Código | Ud | Descripción | Rendimiento | Precio | Importe |
|---|---|---|---|---|---|
| mt49prs200a | Ud | Visita del laboratorio a la obra, situada a una distancia de hasta 30 km. (material) | 1.000 | 6618.97 | 6618.97 |
| % | % | Herramientas | 2 % | 6618.97 | 132.38 |
|  |  | Costes directos |  |  | 6751.35 |
