# Tapa de madera para protección de entrada abierta

- Propiedad del archivo: CYPE INGENIEROS, S.A.
- Formato: FIEBDC-3/2002
- Ámbito geográfico: Uruguay
- Divisa: UYU
- Costes indirectos: 3.00 %
- Gastos generales: 13.00 %
- Beneficio industrial: 6.00 %
- IVA: 21.00 %

## Y Seguridad y salud

### YC Sistemas de protección colectiva

#### YCA Delimitación y protección de cámaras de inspección y pozos de registro abiertos

**YCA021** Ud Tapa de madera para protección de entrada abierta.
Protección de hueco horizontal de la entrada a una entrada de 55 cm de diámetro, durante su proceso de mampostero de albañil de construcción hasta que se coloque su tapa definitiva, realizada mediante tabloncillos de madera de pino de 15x5,2 cm, colocados uno junto a otro hasta cubrir la totalidad del hueco, reforzados en su parte inferior por tres tabloncillos en sentido contrario, fijados con clavos de acero, pantografiada en su refuerzo para alojarla en el hueco de la planta de la entrada a la entrada de modo que impida su movimiento horizontal, preparada para soportar una carga puntual de 3 kN. Amortizable en 4 usos.
Criterio de cómputo de proyecto: Número de unidades previstas, según Estudio o Estudio Básico de Seguridad y Salud.
Criterio de cómputo de obra: Se medirá el número de unidades realmente colocadas según especificaciones de Estudio o Estudio Básico de Seguridad y Salud.

| Código | Ud | Descripción | Rendimiento | Precio | Importe |
|---|---|---|---|---|---|
| mt50spa050g | m³ | Tabloncillo de madera de pino, dimensiones 15x5,2 cm. (material) | 0.020 | 13027.76 | 260.56 |
| mt50spa101 | kg | Clavos de acero. (material) | 0.169 | 57.41 | 9.70 |
| mo120 | h | Peón Seguridad y Salud. (mano de obra) | 0.680 | 242.79 | 165.10 |
| % | % | Herramientas | 2 % | 435.36 | 8.71 |
|  |  | Costes directos |  |  | 444.07 |
