# Sistema S de red de seguridad colocada horizontalmente en estructuras prefabricadas y metálicas

- Propiedad del archivo: CYPE INGENIEROS, S.A.
- Formato: FIEBDC-3/2002
- Ámbito geográfico: Uruguay
- Divisa: UYU
- Costes indirectos: 3.00 %
- Gastos generales: 13.00 %
- Beneficio industrial: 6.00 %
- IVA: 21.00 %

## Y Seguridad y salud

### YC Sistemas de protección colectiva

#### YCI Protección durante la ejecución de losas

**YCI040** m² Sistema S de red de seguridad colocada horizontalmente en estructuras prefabricadas y metálicas.
Sistema S de red de seguridad desplazable, colocada horizontalmente en estructuras prefabricadas de hormigón y estructuras metálicas, formado por: red de seguridad S A2 M100 Q M, de polipropileno de alta tenacidad, anudada, de color azul, para cubrir huecos horizontales de superficie comprendida entre 250 y 500 m². Incluso cuerda de unión de polipropileno, para unir las redes y elementos para el desplazamiento y tensado de las redes.
Criterio de cómputo de proyecto: Superficie medida según Estudio o Estudio Básico de Seguridad y Salud.
Criterio de cómputo de obra: Se medirá la superficie realmente montada según especificaciones de Estudio o Estudio Básico de Seguridad y Salud.

| Código | Ud | Descripción | Rendimiento | Precio | Importe |
|---|---|---|---|---|---|
| mt50sph010fc | m² | Red de seguridad S A2 M100 Q M, de polipropileno de alta tenacidad, anudada, de color azul. Cuerda de red de calibre 5,5 mm, con tratamiento a los rayos UV. Energía de la red A2 (entre 2,2 y 4,4 kJ). Configuración de la red cuadrada, con cuerda perimetral de polipropileno de 16 mm de diámetro. (material) | 0.726 | 115.66 | 83.97 |
| mt50spr170b | m | Cuerda de unión O de polipropileno de alta tenacidad, con tratamiento a los rayos UV, D=8 mm y carga de rotura superior a 7,5 kN. (material) | 1.339 | 6.43 | 8.61 |
| mt50spr100d | m | Cable de acero de 10 mm de diámetro. (material) | 0.111 | 90.29 | 10.02 |
| mt50spr095 | Ud | Polea de acero, con carga de rotura superior a 20 kN. (material) | 0.085 | 438.09 | 37.24 |
| mt50spr096 | Ud | Mosquetón de acero galvanizado, con tuerca de seguridad y carga de rotura superior a 20 kN. (material) | 0.085 | 686.28 | 58.33 |
| mq07ple010ff | Ud | Alquiler diario de plataforma elevadora de tijera, motor diésel, de 15 m de altura máxima de trabajo, incluso mantenimiento y seguro de responsabilidad civil. (maquinaria) | 0.012 | 4011.89 | 48.14 |
| mq07ple020ff | Ud | Transporte a obra y retirada de plataforma elevadora de tijera, motor diésel, de 15 m de altura máxima de trabajo. (maquinaria) | 0.001 | 3991.93 | 3.99 |
| mo119 | h | Oficial 1ª Seguridad y Salud. (mano de obra) | 0.192 | 363.15 | 69.72 |
| mo120 | h | Peón Seguridad y Salud. (mano de obra) | 0.192 | 242.79 | 46.62 |
| % | % | Herramientas | 2 % | 366.64 | 7.33 |
|  |  | Costes directos |  |  | 373.97 |
