# Estructura de protección de paso peatonal junto a andamio de fachada

- Propiedad del archivo: CYPE INGENIEROS, S.A.
- Formato: FIEBDC-3/2002
- Ámbito geográfico: Uruguay
- Divisa: UYU
- Costes indirectos: 3.00 %
- Gastos generales: 13.00 %
- Beneficio industrial: 6.00 %
- IVA: 21.00 %

## Y Seguridad y salud

### YC Sistemas de protección colectiva

#### YCM Escaleras, marquesinas, pasarelas y plataformas

**YCM045** m Estructura de protección de paso peatonal junto a andamio de fachada.
Estructura de protección de paso peatonal junto a andamio de fachada colocado en la vía pública formada por: estructura tubular de acero galvanizado de 1,50 m de ancho y 3,00 m de altura y plataforma metálica con zócalo, amortizable en 8 usos, preparada para la colocación posterior de un andamiaje en altura, adosado a la estructura.
Criterio de valoración económica: El precio no incluye la colocación del andamiaje en altura.
Criterio de cómputo de proyecto: Longitud medida según Estudio o Estudio Básico de Seguridad y Salud.
Criterio de cómputo de obra: Se medirá la longitud realmente montada según especificaciones de Estudio o Estudio Básico de Seguridad y Salud.

| Código | Ud | Descripción | Rendimiento | Precio | Importe |
|---|---|---|---|---|---|
| mt50spa130i | m | Estructura de protección para paso peatonal, junto a andamio colocado en la vía pública, con paso libre de 1,5 m de ancho y 3,00 m de altura, formada por estructura tubular de acero galvanizado en caliente de 48,3 mm de diámetro y 3,2 mm de espesor, con plataforma metálica superior para protección de peatones con zócalo, con protecciones de polietileno de los elementos que puedan ocasionar enganches a los peatones. (material) | 0.125 | 1589.83 | 198.73 |
| mo119 | h | Oficial 1ª Seguridad y Salud. (mano de obra) | 0.449 | 363.15 | 163.05 |
| mo120 | h | Peón Seguridad y Salud. (mano de obra) | 0.449 | 242.79 | 109.01 |
| % | % | Herramientas | 2 % | 470.79 | 9.42 |
|  |  | Costes directos |  |  | 480.21 |
