# Cinta bicolor

- Propiedad del archivo: CYPE INGENIEROS, S.A.
- Formato: FIEBDC-3/2002
- Ámbito geográfico: Uruguay
- Divisa: UYU
- Costes indirectos: 3.00 %
- Gastos generales: 13.00 %
- Beneficio industrial: 6.00 %
- IVA: 21.00 %

## Y Seguridad y salud

### YS Señalización provisional de obras

#### YSB Balizamiento

**YSB050** m Cinta bicolor.
Suministro, colocación y desmontaje de cinta adhesiva y reflectante para balizamiento, de material plástico, de 10 cm de ancho y 0,1 mm de espesor, impresa en franjas de color rojo y blanco.
Criterio de cómputo de proyecto: Longitud medida según Estudio o Estudio Básico de Seguridad y Salud.
Criterio de cómputo de obra: Se medirá la longitud realmente montada según especificaciones de Estudio o Estudio Básico de Seguridad y Salud.

| Código | Ud | Descripción | Rendimiento | Precio | Importe |
|---|---|---|---|---|---|
| mt50bal010k | m | Cinta adhesiva y reflectante para balizamiento, de material plástico, de 10 cm de ancho y 0,1 mm de espesor, impresa en franjas de color rojo y blanco. (material) | 1.050 | 136.02 | 142.82 |
| mo120 | h | Peón Seguridad y Salud. (mano de obra) | 0.064 | 242.79 | 15.54 |
| % | % | Herramientas | 2 % | 158.36 | 3.17 |
|  |  | Costes directos |  |  | 161.53 |
