# Marca vial longitudinal

- Propiedad del archivo: CYPE INGENIEROS, S.A.
- Formato: FIEBDC-3/2002
- Ámbito geográfico: Uruguay
- Divisa: UYU
- Costes indirectos: 3.00 %
- Gastos generales: 13.00 %
- Beneficio industrial: 6.00 %
- IVA: 21.00 %

## Y Seguridad y salud

### YS Señalización provisional de obras

#### YSH Señalización horizontal

**YSH010** m Marca vial longitudinal.
Aplicación mecánica con máquina autopropulsada de pintura alcídica color amarillo, para marca vial longitudinal discontinua, de 20 cm de ancho, para bordes de calzada.
Incluye: Premarcaje. Aplicación mecánica de la mezcla mediante pulverización.
Criterio de cómputo de proyecto: Longitud medida según Estudio o Estudio Básico de Seguridad y Salud.
Criterio de cómputo de obra: Se medirá, a cinta corrida, la longitud realmente ejecutada según especificaciones de Estudio o Estudio Básico de Seguridad y Salud.

| Código | Ud | Descripción | Rendimiento | Precio | Importe |
|---|---|---|---|---|---|
| mt27mvh030b | kg | Pintura alcídica color amarillo. (material) | 0.041 | 106.12 | 4.35 |
| mq11bar010 | h | Barredora remolcada con motor auxiliar. (maquinaria) | 0.001 | 2072.76 | 2.07 |
| mq08war010b | h | Máquina autopropulsada, para pintar marcas viales sobre la calzada. (maquinaria) | 0.001 | 1392.82 | 1.39 |
| mo119 | h | Oficial 1ª Seguridad y Salud. (mano de obra) | 0.009 | 363.15 | 3.27 |
| mo120 | h | Peón Seguridad y Salud. (mano de obra) | 0.005 | 242.79 | 1.21 |
| % | % | Herramientas | 2 % | 12.29 | 0.25 |
|  |  | Costes directos |  |  | 12.54 |
