# Marcado de flechas e inscripciones en viales

- Propiedad del archivo: CYPE INGENIEROS, S.A.
- Formato: FIEBDC-3/2002
- Ámbito geográfico: Uruguay
- Divisa: UYU
- Costes indirectos: 3.00 %
- Gastos generales: 13.00 %
- Beneficio industrial: 6.00 %
- IVA: 21.00 %

## Y Seguridad y salud

### YS Señalización provisional de obras

#### YSH Señalización horizontal

**YSH030** m² Marcado de flechas e inscripciones en viales.
Aplicación manual de pintura alcídica color blanco, para marcado de flechas e inscripciones en viales.
Incluye: Premarcaje. Aplicación manual de la mezcla.
Criterio de cómputo de proyecto: Superficie medida según Estudio o Estudio Básico de Seguridad y Salud.
Criterio de cómputo de obra: Se medirá la superficie realmente ejecutada según especificaciones de Estudio o Estudio Básico de Seguridad y Salud.

| Código | Ud | Descripción | Rendimiento | Precio | Importe |
|---|---|---|---|---|---|
| mt27mvh030a | kg | Pintura alcídica color blanco. (material) | 0.720 | 106.12 | 76.41 |
| mo119 | h | Oficial 1ª Seguridad y Salud. (mano de obra) | 0.129 | 363.15 | 46.85 |
| mo120 | h | Peón Seguridad y Salud. (mano de obra) | 0.257 | 242.79 | 62.40 |
| % | % | Herramientas | 2 % | 185.66 | 3.71 |
|  |  | Costes directos |  |  | 189.37 |
