# Análisis de trabajos arqueológicos

- Propiedad del archivo: CYPE Ingenieros S.A.
- Formato: FIEBDC-3/2016
- Programa: Generador de precios de la construcción. CYPE Ingenieros, S.A.
- Fecha: 07/11/2024
- Ámbito geográfico: Uruguay
- Divisa: UYU
- Costes indirectos: 3 %
- Gastos generales: 13 %
- Beneficio industrial: 6 %
- IVA: 21 %

## 0 Trabajos preliminares

### 0G Trabajos arqueológicos

#### 0GD Documentación de la intervención arqueológica

**0GD070** Ud Análisis de trabajos arqueológicos.
Análisis y estudio básico, realizado por arqueólogo, del desarrollo del trabajo propuesto en el Proyecto de Arqueología.
Incluye: Inspección visual y toma de datos. Redacción del informe técnico.
Criterio de cómputo de proyecto: Número de unidades previstas, según documentación gráfica de Proyecto.
Criterio de cómputo de obra: Se medirá el número de unidades realmente ejecutadas según especificaciones de Proyecto.

| Código | Ud | Descripción | Rendimiento | Precio | Importe |
|---|---|---|---|---|---|
| mo000 | h | arqueólogo. (mano de obra) | 66.536 | 548.79 | 36514.291 |
| % | % | Herramientas | 2 % | 36514.291 | 730.286 |
|  |  | Costes directos |  |  | 37244.577 |
