# Apeo de columna de hormigón armado

- Propiedad del archivo: CYPE Ingenieros S.A.
- Formato: FIEBDC-3/2016
- Programa: Generador de precios de la construcción. CYPE Ingenieros, S.A.
- Fecha: 09/04/2024
- Ámbito geográfico: Uruguay
- Divisa: UYU
- Costes indirectos: 3 %
- Gastos generales: 13 %
- Beneficio industrial: 6 %
- IVA: 21 %

## 0 Trabajos preliminares

### 0P Encofrados, apeos y cimbras

#### 0PB Elementos estructurales verticales

**0PB030** Ud Apeo de columna de hormigón armado.
Ejecución de apeo de columna de hormigón armado, hasta dejarla sin carga antes de iniciar las labores de refuerzo y reparación de sus armaduras, compuesto por 500 kg de perfiles laminados de acero A 36 colocados en las dos caras de la columna. Incluso elementos de arriostramiento y fijación con la estructura portante, mermas, cortes, soldaduras y trabajos de montaje, puesta en carga y retirada del apeo tras su uso, con los medios adecuados.
Incluye: Replanteo y marcado de ejes de apoyo en las caras de la columna. Limpieza y nivelación de la superficie de apoyo. Instalación y puesta en carga del apeo. Desmontaje y retirada del apeo tras la finalización de las obras.
Criterio de cómputo de proyecto: Número de unidades previstas, según documentación gráfica de Proyecto.
Criterio de cómputo de obra: Se medirá el número de unidades realmente ejecutadas según especificaciones de Proyecto.

| Código | Ud | Descripción | Rendimiento | Precio | Importe |
|---|---|---|---|---|---|
| mt07ala000ab | kg | Acero laminado A 36, en perfiles laminados en caliente, según ASTM A 36, piezas simples, para aplicaciones estructurales, acabado con imprimación antioxidante. Trabajado y montado en taller, para colocar con uniones soldadas en obra. (material) | 500 | 59.77 | 29885.000 |
| mo047 | h | Oficial montador de estructura metálica. (mano de obra) | 13.808 | 377.91 | 5218.181 |
| mo094 | h | Medio oficial montador de estructura metálica. (mano de obra) | 27.617 | 262.22 | 7241.730 |
| mo020 | h | Oficial mampostero de albañil de construcción. (mano de obra) | 6.904 | 363.15 | 2507.188 |
| mo113 | h | Peón de albañil de construcción. (mano de obra) | 13.808 | 242.79 | 3352.444 |
| % | % | Herramientas | 2 % | 48204.543 | 964.091 |
|  |  | Costes directos |  |  | 49168.634 |

Residuos:
- colocación: mt07ala000ab; factor de residuo 0.0045

## Recursos

**mt07ala000ab** kg Acero laminado A 36
Datos técnicos: Coste energético 9.830 MJ; Emisión de CO2 0.510 kg; Código LER 17 04 05; Masa del elemento 1 kg; Volumen 0.000476 m3
