# Suplemento por incremento de energía específica

- Propiedad del archivo: CYPE Ingenieros S.A.
- Formato: FIEBDC-3/2016
- Programa: Generador de precios de la construcción. CYPE Ingenieros, S.A.
- Fecha: 07/11/2024
- Ámbito geográfico: Uruguay
- Divisa: UYU
- Costes indirectos: 3 %
- Gastos generales: 13 %
- Beneficio industrial: 6 %
- IVA: 21 %

## A Preparación del terreno

### AM Mejoras del terreno

#### AMC Compactaciones

**AMC022** m² Suplemento por incremento de energía específica.
Suplemento por la aplicación de un incremento de 250 kN·m/m², en la energía específica aplicada por el equipo de compactación dinámica del terreno.
Criterio de cómputo de proyecto: Superficie medida en proyección horizontal, según documentación gráfica de Proyecto.
Criterio de cómputo de obra: Se medirá, en proyección horizontal, la superficie realmente ejecutada según especificaciones de Proyecto.

| Código | Ud | Descripción | Rendimiento | Precio | Importe |
|---|---|---|---|---|---|
| mq02din020 | h | Equipo para compactación dinámica, con maza de impacto. (maquinaria) | 0.005 | 4832.18 | 24.161 |
| mq02din030 | h | Equipo de control de la penetración dinámica y los asientos. (maquinaria) | 0.001 | 4645.42 | 4.645 |
| mq01mot020b | h | Motoniveladora de 147 kW, equipada con escarificadora. (maquinaria) | 0.001 | 3146.57 | 3.147 |
| mq02rov010i | h | Compactador monocilíndrico vibrante autopropulsado, de 129 kW, de 16,2 t, ancho de trabajo 213,4 cm. (maquinaria) | 0.001 | 2202.35 | 2.202 |
| mo020 | h | Oficial mampostero de albañil de construcción. (mano de obra) | 0.004 | 377.17 | 1.509 |
| mo113 | h | Peón de albañil de construcción. (mano de obra) | 0.006 | 252.16 | 1.513 |
| mo112 | h | Peón especializado de albañil de construcción. (mano de obra) | 0.006 | 256.29 | 1.538 |
| % | % | Herramientas | 2 % | 38.715 | 0.774 |
|  |  | Costes directos |  |  | 39.489 |
